# Sanierung Stülerbau West
Angebotsaufforderung (GAEB DA XML 3.3, DA83)
Projekt: 05805
Währung: EUR
Bieterkommentare zugelassen: ja
Vergabeart: Öffentliche Ausschreibung
Auftraggeber: BBR Dienstsitz Berlin, Bundesamt für Bauwesen und Raumordnung, Straße des 17. Juni 112, 10623 Berlin, D, Telefon 030-18 401 0; Vergabenummer: 305-26
Erstellt mit: GXML Toolbox V3.3 R20230829, iTWO_64 V25.0.650, 19.03.2026

## 0. ALLGEMEINE BAUBESCHREIBUNG
0. ALLGEMEINE BAUBESCHREIBUNG

0.1 Zweckbestimmung und Gebäudedaten
Im Rahmen der geplanten Grundinstandsetzung soll der Stülerbau-West (Kopfbau) mit dem Museum Berggruen nachhaltig umgebaut und saniert werden. Die Sanierungsmaßnahme verfolgt den Zweck, das Gebäude an die Anforderungen eines zeitgemäßen Museumsbetriebes in funktionaler und gestalterischer Hinsicht anzupassen und rechtliche Anforderungen umzusetzen.
Der Stülerbau West - Museum Berggruen, befindet sich im Berliner Stadtteil Charlottenburg-Wilmersdorf auf dem Flurstück 156/5, an der Ecke Schloßstraße / Spandauer Damm.
Das Museum gliedert sich in 3 Bauteile, den sog. Kopfbau (Stülerbau) und den Erweiterungsbau, die durch einen Verbindungsgang miteinander verbunden sind. Der Stülerbau West bildet zusammen mit seinem östlichen Pendant (Stülerbau Ost) den architektonischen Auftakt der hier beginnenden Schloßstraße. Die symmetrisch angeordneten Gebäude fungieren in ihrer, auf das Schloss ausgerichteten Anlage, als Bindeglied zwischen dem Charlottenburger Schloss und der "angrenzenden Stadt".
Die Sanierungsmaßnahme betrifft nur den Kopfbau.

0.2 Allgemeine Angaben zum Objekt
Der gesamte Gebäudekomplex Museum Berggruen, bestehend aus Stülerbau (Kopfbau), Erweiterungsbau Spandauer Damm 17 zusammen mit der Gartenanlage steht unter Denkmalschutz.

0.3 Bauliche Anlage Stülerbau (Kopfbau)
Das Gebäude mit quadratischem Grundriss mit ca. 24,5 m Seitenlänge, gliedert sich in ein bossiertes Sockelgeschoss, das Unter- und Erdgeschoss zusammenfasst, sowie durch zwei glattverputzte, durch Pilaster mit Terrakottakapitellen strukturierte Obergeschosse.
Das ca. 16 m hohe Gebäude schließt mit Architrav, Fries mit kreisrunden Fenstern, Kranzgesims und Balustrade ab.
Das Dach wird von einem Tambour mit aufgesetztem Monopteros bekrönt (Höhe ca. 10m). Die Fassaden weisen zu allen Seiten dieselbe Fassadengliederung auf. Die mittleren drei der sieben Fensterachsen, springen als flache Mittelrisalite hervor, deren Dreiecksgiebel bündig mit der Attika abschließen.
Das Sockelgeschoss verfügt über einfache Fensteröffnungen, die Fenster der Obergeschosse über Fensterfaschen, wobei die Fenster des ersten Geschosses zusätzlich mit geraden Verdachungen und Putzspiegeln im Brüstungsbereich akzentuiert werden.
Im Inneren erfolgt die Haupterschließung der Obergeschosse und des Untergeschosses über die Rotunde.
Der hohe Luftraum wird durch eine kegelförmige Verglasung am oberen Ende des Tambours abgeschlossen.
Über die Treppen der Rotunde gelangt man in die mittig gelegenen, rechteckigen Ausstellungsräume der Mittelrisalite, von denen man über diagonal angeordnete Verbindungsflure die quadratischen Eckräume erreicht.
An den südwestlich gelegenen Flur ist ein Aufzug angeordnet, der im UG und EG von der Rotunde und im 1. und 2.OG vom Flur begangen wird.
Im 1. Untergeschoss befinden sich die öffentlichen Sanitärbereiche, Umkleide- und Sanitärräume des Personals sowie Technik- und Lagerflächen. Im Zentrum befindet sich die Rotunde, von der aus die einzelnen Bereiche begangen werden. Der zweite Rettungsweg aus den Obergeschossen führt über Flure und Rotunde im Untergeschoss zum Ausgang des Untergeschosses zum rückwärtigen Garten.
Im Erdgeschoss befindet sich der Zugang von der Schlossstraße aus mit barrierefreiem Zugang im Foyerbereich. Daneben befinden sich Kasse, Lobby und Garderobe, Shop sowie die Ausstellungsräume im EG.
Die Ausstellungsräume der Obergeschosse sowie der Zugang zum Erweiterungsbau werden zukünftig über die Lobby und die Rotunde im EG erschlossen.
Im 1. und 2. Obergeschoss befinden sich die Ausstellungsräume, die über die Rotunde erschlossen werden.
Über das Nebentreppenhaus erfolgt von dort aus die Erschließung des Dachgeschosses, in dem die Lüftungsanlagen für die Ausstellungsräume angeordnet sind.

0.4 Bauwerk - Baukonstruktion
Es handelt sich um einen historischen massiven Mauerwerksbau mit unterschiedlichen historischen Deckensystemen (Stahlbetonkassettendecke, Stahlbetonflachdecke, Kappendecke).
An der mittigen Öffnung der Kuppel und in der Rotunde sind vermutlich horizontal stützende Ringkonstruktionen integriert.
Das Gebäude wird in seinem Bestand weitgehend erhalten. Konstruktive Eingriffe beschränken sich auf die Herstellung von Wandöffnungen, Einbringung einer neuen Sohle und vollflächigen Abdichtung im Untergeschoss, die Erneuerung der Treppenanlage und Hebeplattform im Eingangsbereich. Die Treppe und die Foyerdecke im EG werden in Form einer massiven Stahlbetonkonstruktion neu errichtet.
Das Bestandsdach bleibt in seiner Kubatur und Statik erhalten und wird nach der Schadstoffsanierung mit einer zusätzlich aufgebrachten Wärmedämmung und einer neuen Dachabdichtung ertüchtigt.

0.5 Bauwerk - technische Anlagen
Die technischen Anlagen werden entsprechend der definierten Erfordernisse der Museumsnutzung und unter Beachtung der derzeit gültigen Verordnungen und Vorschriften erneuert.
Die neu zu errichtende Lüftungs- und Klimatisierungsanlagen sind als dezentrale Anlagen innerhalb der vorhandenen Gebäudekubatur im Dachgeschoss und Untergeschoss vorgesehen.
Die technischen Anlagen werden alle komplett erneuert.
Auf dem Dach wird eine Photovoltaikanlage hinter der vorhandenen Attika installiert.

0.6 Außenanlagen
Es bestehen Grünflächen und befestigte Außenanlagen im direkten Umfeld des Stülerbaus.
Eine ca.1.150 qm große Grünfläche mit hohem Baumbestand als Skulpturengarten (Bettina Berggruen Garten) befindet sich im rückseitigen Bereich des Museums.
Die Außenanlagen sind nicht Bestandteil der Sanierungsmaßnahme. Die Wiederherstellung der Beläge der Gehwege und Durchfahrten im direkten Bereich des Gebäudes, die durch Erdarbeiten aufgenommen werden, werden im erforderlichen Umfang wieder hergestellt.

## 1. ALLGEMEINE VORGABEN ZUR BAUSTELLE
1. ALLGEMEINE VORGABEN ZUR BAUSTELLE

1.1 Lage der Baustelle
Das Grundstück befindet sich an der Ecke zwischen Spandauer Damm 17 und Schloßstraße 1, in 14059 Berlin Charlottenburg.
Die Feuerwehrzufahrt und Zufahrt zum Innenhof ist über die Schloßstraße zwischen dem Stülerbau und dem Bröhan Museum erreichbar und ist während der gesamten Bauzeit für die Durchfahrt freizuhalten. Die Baustelleneinrichtungsfläche befindet sich auf dem öffentlichen Vorbereich des Gebäudes an der Schloßstraße, sowie im Hofbereich vor dem Erweiterungsbau. Dieser Bereich wird über die Zufahrt zum Innenhof erschlossen.

1.2 Besondere Belastungen aus Immissionen, besondere klimatische oder betriebliche Bedingungen
Die angrenzenden ebenfalls denkmalgeschützten Nachbargebäude (Bröhan-Museum und Turnhalle) sind nicht Teil der Maßnahmen und bleiben während der Rückbaumaßnahmen, wie die Außen- und Grünflächen, in Nutzung. Auch der rückseitige Parkplatz, zugehörig zum Spandauer Damm 19, bleibt in Betrieb. Die Zufahrten dürfen nicht beeinträchtigt werden.
Sofern von der Baustelle Einschränkungen und Störungen in außergewöhnlichem Umfang anfallen, so müssen diese im Vorfeld mit der Bauleitung abgestimmt werden.
Die Parkfläche im Innenhof darf nicht befahren werden. Es dürfen Baumaterialen im Innenhof nur an den im Baustelleneinrichtungsplan definierten Flächen gelagert werden. Bauschutt darf nur in Containern auf der Baustelleneinrichtungsfläche an der Schloßstraße gelagert und schnellstmöglich entsorgt werden.
Zwischen dem Stülerbau West und Bröhan-Museum befindet sich die Feuerwehrzufahrt und Feuerwehraufstellfläche, die immer freizuhalten ist. Diese Zufahrt erschließt ebenfalls die rückwärtigen Bereiche des Gebäudes Spandauer Damm 19 sowie die auf dem Nachbargrundstück befindliche Turnhalle. Abstellen von Baumaterial jeglicher Art und das Parken sind im Durchfahrtsbereich verboten!
Die Pflasterbeläge auf dem öffentlichen Gehweg vor dem Eckgebäude zur Schloßstraße stehen unter Denkmalschutz und sind zu schützen. Der Belag wird dafür zum Schutz der Bestandspflaster mit einer Schutzschicht aus Asphalt abgedeckt. Nur der abgedeckte Bereich darf für Lager- und Stellflächen genutzt werden.

1.3 Art und Lage der baulichen Anlage
Der Stülerbau West - Museum Berggruen, befindet sich im Berliner Stadtteil Charlottenburg-Wilmersdorf auf dem Flurstück 156/5, an der Ecke Schloßstraße / Spandauer Damm. Der Zugang zum Gebäude befindet sich auf der Seite zur Schloßstraße, der zweite Rettungsweg auf der gegenüberliegenden Gebäudeseite im Gartenbereich.

1.4 Verkehrsverhältnisse auf der Baustelle
Zufahrtsmöglichkeiten sind von der Schloßstraße aus vorhanden mit den folgenden Einschränkungen:
Die Befahrung dieses Bereichs darf max. mit Fahrzeugen SLW 30 und nur in Schrittgeschwindigkeit erfolgen!
Dem Gebäude angrenzende Grünflächen dürfen nicht befahren werden.
Für die vorgesehenen Arbeiten können keine Stellplätze für Auftragnehmer auf der Baustelle zur Verfügung gestellt werden. Das Grundstück ist ausschließlich zur Anlieferung bzw. für Entsorgung zugänglich.
Die Zufahrten sind befestigt. Die Hoffläche ist zum Teil befestigt und darf nur in den abgedeckten Bereichen befahren werden.

1.5 Für den Verkehr frei zu haltende Flächen
Die Flächen außerhalb des zur Verfügung gestellten Baufelds dürfen nicht als Stell- oder Lagerflächen benutzt werden, auch nicht zur Zwischenlagerung.
Hydranten, Feuerwehrzufahrten, Rettungswege, Sammelpunkte, etc. sind immer freizuhalten.
Die Zufahrt auf das Grundstück von der Schloßstraße aus ist auch die Feuerwehrzufahrt zum Gesamtgrundstück des Ensembles. Die Aufstellfläche der Feuerwehr in der Zufahrt ist immer freizuhalten.

1.6 Art, Lage, Maße und Nutzbarkeit von Transporteinrichtungen und Transportwegen
Zugänglichkeit der Baustelle
Jeglicher Personenverkehr hat über den Baustellenzugang im Bereich der Baustelleneinrichtungsfläche an der Schloßstraße zu erfolgen.
Jeglicher Fahrzeugverkehr hat über die Baustellenzufahrt im Bereich der Baustelleneinrichtungsfläche an der Schloßstraße zu erfolgen.

Zugänglichkeit des Gebäudes
Transportwege können je nach Baustellenfortschritt innerhalb der Baustelle z.T. für horizontale Wege bis 100 m und vertikale Wege bis ca. 16m sein.
Das Gebäude wird über den Zugang auf der Seite zur Schloßstraße durch die Bestandstür erschlossen. Die Türbreite beträgt ca. 1,65 m, die Türhöhe ca, 2,80 m. Hinter der Zugangstür befindet sich die Differenztreppe zum Erdgeschoss.
Auf der Rückseite des Gebäudes zum Spandauer Damm 17 hin orientiert befindet sich im Untergeschoss ein weiterer Ausgang/Zugang. Dieser dient als 2. Rettungsweg aus dem Gebäude und ist entsprechend freizuhalten.
Innerhalb des Gebäudes erfolgt die Erschließung der Obergeschosse über die Bestandstreppe in der Rotunde. An die Rotunde angegliedert befindet sich ein kleines innenliegendes Fluchttreppenhaus mit gewendelter Treppe, die ausschließlich zu Fluchtzwecken genutzt wird. Weitere Treppen stehen nicht zur Verfügung.
Die Dachfläche wird über einen Dachausstieg vom DG auf die Dachfläche mit Leiteraufgang begangen.
Während der Bauzeit ist auf der Ostseite ein Zugang vom Gerüst aus über einen Plattformzugang hergestellt.

Transporteinrichtungen und Hebezeuge
Hebezeuge stehen bauseitig nicht zur Verfügung.

Das Gebäude ist außen mit einem Außengerüst eingerüstet. Im Bereich der Einbringung über die Fenster vom EG bis 2. OG, an der Ecke Spandauer Damm/Schloßstraße an der Fassade Richtung Schloßstraße, ist ein Gerüst der Lastklasse 5 mit Absetzplattform angeordnet.
Davor befindet sich ein Material- und Personenaufzug als Bauaufzug zur Personen- und Materialbeförderung gemäß DIN EN 12159, an der Außenseite von Bauwerken. Der Materialtransport für Ver- und Entsorgung erfolgt durch die Bestandsfenster, der Aufzug reicht bis auf die Ebene der Dachfläche, die Dachfläche ist über eine Plattform oberhalb der Dachbrüstung zugänglich. Die Plattform auf der Höhe von ca. 16,30 über Gelände führt mit Differenzstufen auf die Dachfläche. Eine Zugangsrampe zur Be- und Entladung befindet sich an der untersten Haltestelle. Der Aufzug hat eine Traglast von 1.500 kg, eine Förderhöhe bis 18 m und einen geschlossenen Fahrkorb mit einer Grundfläche von bis zu 2,50 m² (ca. 1,45 x 1,65 m).

Der Aufzug wird vom Auftraggeber zur Verfügung gestellt und kann kostenlos genutzt werden. ACHTUNG: Alle Auftragnehmer nutzen diesen Aufzug. Eine Abstimmung untereinander wird erwartet.

1.7 Anschlußeinrichtungen
Dem AN stehen ohne Entgelt Wasser- und Stromanschlüsse (Bauwasser-/Baustromverteiler) auf dem Baugelände zur Verfügung. Unterverteiler für Baustrom werden in den Geschossen vorgehalten, je Geschoss einfach.

Der Bauwasseranschluss befindet sich im Gebäude im Untergeschoss in Raum K22a - Technik.
Auf der Baustelleneinrichtungsfläche an der Schloßstraße 1 - Anschluss DN25.
Im Gebäude im Untergeschoss in Raum K22a - Technik - Anschluss DN25.

Baustrom
1 Baustromverteilerkasten auf der Baustelleneinrichtungsfläche an der Schloßstraße (1 Kasten für Kran und Bauaufzug),
1 Baustromverteilerkasten auf der Rückseite des Stülerbaus an der Rampe Innenhof zwischen dem Sanitärcontainer und dem Gebäudeteil Verbindungsgang.
Je 1 Baustromverteiler im Gebäude in jedem Geschoss.
Der Baustromverteiler im Dachgeschoss versorgt auch die Arbeiten auf dem Dach. Der Verteiler steht am Treppengang im DG, durch den AN ist zur eigenen Versorgung mit Zuleitungslänge von ca. 30 m bis zur Oberseite des Dachausstiegs zu rechnen.

1.8 Lager- und Arbeitsplätze
Lager- und Arbeitsplätze sind gemäß Baustelleneinrichtungsplan begrenzt vorhanden. Nutzung der Flächen nur in Abstimmung mit der Objektüberwachung des AG. Die Lagerflächen befinden sich in eingeschränktem Maß auf der BE-Fläche Schloßstraße. Die Hauptlagerfläche befindet sich auf der Hoffläche neben dem Garten.
Räumlichkeiten innerhalb des Gebäudes dürfen nicht zu Pausenzwecken, oder als Umkleidebereich etc. genutzt werden. Aufenthaltsräume für Mitarbeiter des AN sind im Rahmen der eigenen Baustelleneinrichtung herzustellen und werden nicht getrennt vergütet. Falls erforderlich kann durch den AN im Bereich der BE-Fläche ein Aufenthaltscontainer für eigenes Personal aufgebaut werden. Eine Vergütung dazu erfolgt nicht.

1.9 Hydrologische Verhältnisse
Der höchste gemessene Wasserstand liegt bei +31,70, das entspricht -3,66 m gemessen von ± 0,00 = OKF Erdgeschoss. D.h. alle Räume, die sich im Untergeschoss befinden, liegen oberhalb der Grundwasserebene. Der Bemessungswasserstand liegt bei +31,10 NHN.

1.10 Besondere umweltrechtliche Vorschriften
Es wird auf die Regelungen in den Besonderen Vertragsbedingungen VHB Formblatt 241 des AG hingewiesen. Die gesamten Bauarbeiten sind so auszuführen, dass die gesetzlichen Vorschriften des Kreislaufwirtschafts- und Abfallgesetzes (KrWG) erfüllt werden.
Feinstaubschutz:
Die Baumaßnahme liegt im Geltungsbereich einer Umweltzone. Die diesbezüglichen Bestimmungen sind durch den AN einzuhalten (z. B. grüne Plakette für alle eingesetzten Fahrzeuge).

1.11 Besondere Vorgaben für die Entsorgung
Es wird auf die Regelungen in den Besonderen Vertragsbedingungen des AG hingewiesen. Außerdem auf den Hinweistext in Abschnitt 02 - Abbrucharbeiten, Bauabfälle.
Sämtliche auf der Baustelle anfallenden Abbruchmaterialien, Hausmüll bzw. nicht mehr verwendungsfähige Restmaterialien des AN sind durch diesen restlos, arbeitstäglich zu beseitigen.
Verunreinigungen durch ein- und ausfahrende Fahrzeuge des AN z.B. auf Gehwegen, Straßen und Zufahrten, auch im öffentlichen Bereich, hat der AN ohne besondere Aufforderung auf seine Kosten zu beseitigen.

1.12 Schutzgebiete oder Schutzzonen im Bereich der Baustelle
Denkmalschutz
Das Gebäude steht unter Denkmalschutz. Geschützt sind alle originalen Bauteile, Materialien, Oberflächen, wie z. B. Fassaden, Fenster, Türen, Außen- und Innenbauteile, Ausstattungen und Einbauten. Beschädigungen durch nicht abgestimmte Rückbau-, Abbruch-, Umbaumaßnahmen gehen zu Lasten des Verursachers.
Lärmschutz
Für den Schutz gegen Baulärm gelten außer den Anforderungen des BImSchG,
der Allgemeinen Verwaltungsvorschrift gegen Baulärm (AVV Baulärm) - hier insbesondere Geräuschimmission - und der zusätzlichen landesrechtlichen Vorschriften (LImSchG) folgende
Festlegungen:
Die Bauarbeiten sind so durchzuführen, dass die einschlägigen gesetzlichen Anforderungen an den Lärmschutz eingehalten werden. Für die Arbeiten sind dem Stand der Technik bzw. der
Lärmminderungstechnik entsprechende Bauverfahren und Baumaschinen zu
verwenden (z.B. Maschinen mit Umweltzeichen UZ53, geräuscharme Kraftfahrzeuge).

1.13 Art und Umfang des Schutzes von Bäumen, Pflanzbeständen, Vegetationsflächen, Verkehrsflächen, Bauteilen, Bauwerken, Grenzsteinen und dergleichen im Bereich der Baustelle
Sofern angrenzende Gebäudeteile von den Baumaßnahmen betroffen sind, so sind diese mit geeigneten Schutzmaßnahmen für die Dauer der Arbeiten zu versehen.
Baumbestand wird im Rahmen der Baustelleneinrichtung mit Schutzzonen versehen.
Der Pflasterbelag zwischen Gehweg Spandauer Damm bis zur Grundstücksumfassungswand steht unter Denkmalschutz. Der Pflasterbelag zwischen Gehweg und Gebäudewand an der Schloßstraße steht unter Denkmalschutz. Bei Tätigkeiten auf dieser Fläche an der Schloßstraße sind die Beläge zu schützen. Im Rahmen der Baustelleneinrichtung wird ein Schutzbelag aus Asphalt im Bereich der Baustelleneinrichtungsfläche auf die genutzten Flächen aufgebracht.

1.14 Art und Umfang der Regelung und Sicherung des öffentlichen Verkehrs
Die Baumaßnahme erfordert ein Eingreifen in den öffentlichen Verkehr. Der AG hat im Vorfeld die verkehrsrechtlichen Anordnungen eingeholt. Die Maßnahmen werden im Rahmen der übergeordneten Baustelleneinrichtung umgesetzt.
Spandauer Damm
Die Haltestelle der BVG wird während der Bauzeit umverlegt. Auf dem Gehweg wird ein geschlossener Bauzaun errichtet, der den verschmälerten Fußgängerbereich gegen die Baustelle abtrennt.
Der Radweg wird auf die Straße umverlegt und durch geeignete Sicherungsmaßnahmen vom restlichen Straßenverkehr abgetrennt.
Die Fußgängerampeln am Spandauer Damm/Schloßstraße bleiben in Betrieb.
Schloßstraße
Der Bereich zwischen Gehweg Schlossstraße und Gebäude Stülerbau wird mit Bauzaun abgetrennt. Die ausgewiesenen Parkplätze an der Schloßstraße werden für die Dauer der Baumaßnahme gesperrt. Die Parkplatzzone dient als Anliefer- und Wartezone für Fahrzeuge, Zufahrt über getrennte Zufahrtstore. Der Radweg an der Schloßstraße wird außerhalb des Bauzauns auf der Straße auf der vorgesehenen Radspur vorbeigeführt und bleibt wie im Bestand vorhanden.
Der Fußgängerverkehr wird wie im Bestand vorhanden entlang des Spandauer Damms und der Schlossstraße auf dem öffentlichen Gehweg zwischen Bauzaun und Straße geführt. Die Fußgängerampeln bleiben in Betrieb. Die Zufahrt zur Baustelleneinrichtungsfläche an der Schlossstraße erfolgt über die Gehwegüberfahrt, die den Fußgängerverkehr kreuzt. Im Falle von Zu- und Abfahrten von Fahrzeugen ist auf den Fußgängerverkehr in besonderem Maße zu achten.

1.15 Im Bereich der Baustelle vorhandene Anlagen
Im Gehwegbereich Spandauer Damm befindet sich direkt vor dem Gebäude Schloßstraße 1 eine Hohe Dichte an Leitungen aller Versorgungsunternehmen. Die Leitungen liegen teilweise direkt an der Aussenwand.
Im Bereich der Zufahrt Spandauer Damm befindet sich zwischen dem Verbindungsgang zwischen Stülerbau und Erweiterungsbau eine Trafostation Stromnetz Berlin. Vom Gehweg zur Trafostation liegen sämtliche Versorgugskabel Strom im Zufahrtsbereich.
Auf der Seite zur Schloßstraße befindet sich direkt vor dem Gebäude Schloßstraße 1 eine Hohe Dichte an Leitungen aller Versorgungsunternehmen. Die Leitungen liegen teilweise direkt an der Aussenwand.
In der Durchfahrt zwischen Stülerbau und Bröhan Museum befindet sich eine querende Trasse Fernwärme, außerdem liegen Abwasserleitungen in der Durchfahrt teilweise mit Schächten.
Im Rückbereich des Stülerbaus Richtung Innenhof befinden sich Fernwärmeleitungen der Nahversorgung zum Erweiterungsbau und Spandauer Damm 19.
In den Gebäuden selbst vorhandene Anlagen werden zurückgebaut.

1.16 Kampfmittel im Bereich der Baustellen
Auf dem Baugelände hat ein teilweiser Bodenaustausch stattgefunden bzw. erfolgte bereits im Rahmen der Baumaßnahme Verbindungsgang, so dass mit Kampfmitteln voraussichtlich nicht zu rechnen ist.

1.17 Maßnahmen gemäß Baustellenverordnung
Der AG hat einen Sicherheits- und Gesundheitsschutz-Koordinator (SiGeKo) gem. BaustellV beauftragt. Gemäß §5, Nr. 3, der BaustellV wird hierdurch die Verantwortlichkeit der Arbeitgeber für die Erfüllung ihrer Arbeitsschutzpflichten nach Arbeitsschutzgesetz, Betriebssicherheitsverordnung, Arbeitsschutzgesetz und dem Regelwerk der Berufsgenossenschaften nicht berührt.

Der AN hat vor Arbeitsaufnahme durch eine Gefährdungsbeurteilung der für die Beschäftigten mit ihrer Arbeit verbundenen Gefährdungen zu ermitteln und zu dokumentieren, welche Maßnahmen des Arbeits- und Gesundheitsschutzes auf der Baustelle für seine Beschäftigten erforderlich sind. Er hat diese Maßnahmen entsprechend vorzusehen und seine Beschäftigten dazu geeignete Anweisungen (Unterweisungen, Betriebsanweisungen, Montage- und Demontageanweisungen) zu erteilen.

Montage-, Abbruch- und Arbeitsanweisungen für potentiell gefährliche Arbeiten und Montagen sind in jedem Fall dem SiGeKo vor Aufnahme der Arbeiten zur Prüfung vorzulegen und in endgültiger Fassung der Objektüberwachung in Kopie zu übergeben.

Der Sicherheits- und Gesundheitsschutzplan (SiGe-Plan) gilt für den Bereich der Baustelle, einschließlich der Baustelleneinrichtung.

Der SiGePlan gilt für alle am Bau Beteiligten einschließlich Nachunternehmer und Besucher.

Jeder AN ist verpflichtet, seinem auf der Baustelle eingesetztem Personal und seinen Nachunternehmern sowie seinen Lieferanten vor Arbeitsaufnahme den Inhalt des SiGe-Plans bekanntzugeben und während der Arbeit deren Einhaltung durchzusetzen und zu kontrollieren. Jeder, der arbeitsschutzrechtliche Forderungen nicht einhält, kann von der Objektüberwachung von der Baustelle verwiesen werden.

Der AN hat auf der Baustelle die Nachweise zur regelmäßigen sachkundigen und sachverständigen Prüfung, entsprechend den gesetzlichen Bestimmungen (Betriebssicherheitsverordnung), aller zum Einsatz kommenden Arbeitsmittel und Geräte zur Einsichtnahme vorzuhalten. Arbeitsmittel ohne Prüfung dürfen nicht eingesetzt werden.

1.18 Art und Umfang von Schadstoffbelastungen
Kontaminationen in der vorhandenen Bausubstanz werden im Rahmen der am Beginn der Maßnahme durchzuführenden Sanierungsarbeiten an schadstoffhaltigen Bauteilen beseitigt, eingekapselt oder behandelt.

1.19 Arbeiten anderer Unternehmen auf der Baustelle
Während der Bauausführung arbeiten zeitgleich weitere Unternehmen im Bereich des Stülerbaus. Gegenseitige Rücksichtnahme und Abstimmung wird als selbstverständlich vorausgesetzt.

## 2. ANGABEN ZUR AUSFÜHRUNG
2. ANGABEN ZUR AUSFÜHRUNG

2.1 Arbeitsabschnitte, Arbeitsunterbrechungen und Arbeitsbeschränkungen
Bewegungsflächen befinden sich ausschließlich innerhalb der durch Bauzaun abgetrennten Baustellenebreiche.
Alle Arbeiten im Gebäude müssen ohne Hebezeuge vorgesehen werden. Der Einbau schwerer Bauteile, wie Stahltträger für neue Wanddurchbrüche, ist so zu konzipieren, dass der Transport über den außenliegenden Bauaufzug erfolgen kann und der Weitertransport im Gebäude durch lokale Transport- und Hilfsmittel ermöglicht wird. Die Abmessungen von einzubringenden Bauteilen sind auf die Größe des Transportaufzugs abzustimmen. Der Weitertransport ins Gebäude im EG, 1. OG und 2. OG erfolgt durch die vorhandenen Fensteröffnungen und ist dadurch in der Größe beschränkt.

2.2 Besondere Erschwernisse während der Ausführung
siehe Angaben in den Zusätzlichen Technischen Vorbemerkungen der Einzelgewerke.

2.3 Besondere Anforderungen kontaminierte Bereiche
In den kontaminierten Bereichen wurde eine vorgezogene Schadstoffsanierung durchgeführt.

2.4 Besondere Anforderungen an Baustelleneinrichtung und Entsorgungseinrichtung
Der AN hat der Objektüberwachung vor Beginn der Arbeiten eine Übersicht seiner geplanten BE zur Genehmigung vorzulegen. Alle Baustelleneinrichtungen, Lagerplätze etc., sind mit der Objektüberwachung abzustimmen. Eventuelle Änderungen gegenüber der vom AG genehmigten BE sind mit der Objektüberwachnung abzustimmen.
Vom AG wurde ein Baustelleneinrichtungsplan angefertigt. Auf dieser Grundlage führt der AG die Genehmigung für die Nutzung von öffentlichem und privatem Straßenland herbei. Die Kosten hierfür trägt der AG. Die Umsetzung der vorgesehenen Maßnahmen erfolgt im Rahmen der übergeordneten Baustelleneinrichtung.

2.5 Mitbenutzung fremder Gerüste und Hebezeuge, Aufzüge
Die Mitbenutzung fremder Gerüste und Hebezeuge (mit Ausnahme der explizit für alle Gewerke vorgesehenen Einrichtungen) ist vom AN eigenverantwortlich und auf seine Kosten mit dem jeweiligen Unternehmen zu regeln. Die Nutzung des Bauaufzugs und die Zugänglichkeit7 zum Dach siehe Punkt 1.6.

2.6 Vorhaltung von Gerüsten, Hebezeugen und Bauaufzügen für andere Unternehmer
Erstellte Gerüste sind für andere Unternehmer mit vorzuhalten. Die Übergabe der Mitbenutzung des Gerüstes ist schriftlich zu dokumentieren.

2.7 Besondere Anforderungen an Art, Güte und Umweltverträglichkeit der Stoffe und Bauteile
Es wird auf die Regelung der Besonderen Vertragsbedingungen (BVB) verwiesen.

2.8 Art und Umfang der vom AG verlangten Eignungs- und Gütenachweise
Sofern bauaufsichtlich oder mit anderen Vorschriften gefordert, sind Bemessungen, statische Nachweise, Prüfungen und Nachweise für die ausgeschriebenen Leistungen Sache des AN. Diese Prüfzeugnisse, Zulassungen, individuellen Nachweise etc. sind dem AG in übersichtlicher, prüfbarer Form zu übergeben.
Der AN hat Unterlagen zu bauaufsichtlichen Genehmigungsverfahren rechtzeitig vorzulegen bzw. einzureichen. Die Kosten für Prüfung und Genehmigung trägt der AN.

## 3. TECHNISCHE VORBEMERKUNGEN GERÜSTBAUARBEITEN
3. TECHNISCHE VORBEMERKUNGEN GERÜSTBAUARBEITEN

3.1 Leistungsumfang
Gegenstand der Ausschreibung sind Gerüstarbeiten gemäß ATV DIN 18451 (VOB/C). Zur Ausführung kommt ein im Grundriss kreisförmiges, außenliegendes, ausgesteiftes Arbeits- und Schutzgerüst auf dem Dach des Bestandsgebäudes am Monopteros einschließlich der notwendigen Aufgänge ab Dachfläche mit 2 zusätzlichen, flächigen Arbeitsebenen mit entsprechender Tragkonstruktion, die in das Außengerüst befestigt werden.

Folgende Nutzung ist für das Gerüst als Arbeits- und Schutzgerüst für die nachfolgenden Restaurierungsarbeiten der Fassaden Monopteros vorgesehen.

- Restaurierung Gesimse Terrakotta und Dachbrüstung
- Restaurierung Kuppelinnenseite
- Restaurierung Fassadenflächen mit Stützen, Vorlagen und gesamtem Zierschmuck der Fassadenelemente
- Klempnerarbeiten
- Blitzschutz
- Elektro- und Sicherheitstechnik
- Taubenverbrämung

3.2 Besondere Anforderungen an den AN
Aufgrund der Anforderungen des Denkmalschutzes müssen alle Arbeiten mit besonderer Umsicht unter größtmöglicher Schonung der vorhandenen Bausubstanz erfolgen.
Das Gerüst ist als vollständig freistehendes Gerüst auszuführen. Alle Aussteifungen sind innerhalb der Gerüstkonstruktion herzustellen. Befestigungen am oder im Bauwerk sind ausgeschlossen. Die Aussteifung ist im Rahmen der Tragwerksplanung für die Gerüstarbeiten im Detail zu planen und vor Beginn der Arbeiten mit der OÜ abzustimmen.

3.3  Schutzmaßnahmen / Reinigung
Sämtliche fertigen Oberflächen, Bauteile und Zierelemente des Monopteros mit Oberlicht, sind gegen Beschädigungen und Verschmutzungen wirksam zu schützen. Die Arbeitsbereiche einschließlich ihrer Einbauten sind nach Fertigstellung der Leistung in sauberem Zustand zu verlassen. Eventuell auftretende Verunreinigungen auf Einbauten, fertigen Oberflächen, etc. sind nach vorheriger Abstimmung mit der Objektüberwachung sofort mit geeigneten Reinigungsmitteln zu entfernen. Die zu reinigenden Teile dürfen in ihrer Oberfläche nicht von den Reinigungsmitteln angegriffen werden.
Vor dem Rückbau sind sämtliche Gerüstoberflächen sorgfältig und ausschließlich durch Absaugen zu reinigen. Das Abkehren ist ausdrücklich untersagt, da sich das Glasoberlicht über der Rotunde zu diesem Zeitpunkt im fertigen Zustand befindet und jegliche Staubentwicklung zu vermeiden ist. Es ist sicherzustellen, dass während der Reinigungsarbeiten keinerlei Verunreinigungen an den Bauteilen des Monopteros und Oberlicht an den restlichen Bauteilen entstehen.

3.4 Statischer Nachweis
Ein statischer Nachweis für die Standsicherheit der Gerüste ist vom AN zu erbringen und wird in gesonderter Position vergütet. Bei Abweichung von der Regelausführung des Herstellers ist ein gesonderter statischer Nachweis vorzulegen.

Hinweis zu Zeichnungen/Planung
Die dem Leistungsverzeichnis beiliegenden Detailzeichnungen verstehen sich als Planungsvorschlag des Auftraggebers und stellen zusammen mit der vorliegenden Beschreibung das funktionale Konstruktionsprinzip und die Kalkulationsgrundlage dar. Die Leitdetailpläne stellen keine werkstattmäßige, vollumfängliche Ausarbeitung dar, sondern definieren das zu erreichende Ziel prinzipiell im Hinblick auf Funktion, Qualität und Gestaltung in Verbindung mit den Zeichnungen des Architekten.

Es wird darauf hingewiesen, dass in der Ausschreibung und in den beiliegenden Plänen enthaltene maßliche Vorgaben auf einer statischen Vordimensionierung beruhen. Die Materialien welche zur Ausführung kommen, sind in der Werkstatt- und Montageplanung zu definieren.

Eine Verankerung des Gerüsts in die Umfassungswände des Monopteros ist nicht zulässig. Es darf keine Abstützung oder Befestigung der Konstruktion am oder im Bestand erfolgen. Die Lastverteilung auf der Dachfläche erfolgt durch eine getrennte Tragkonstruktion unter Beachtung der Vorgaben zu den Auflagerungspunkten auf der Dachfläche. Der Vorschlag der Planer liegt den Unterlagen dieser Ausschreibung bei und ist zu beachten.
Die vorliegende statische Vorgabe stellt einen Lösungsvorschlag des Auftraggebers dar und ist entsprechend der tatsächlichen Gerüstkonstruktion des AN zu überprüfen und anzupassen.

Das Gerüst ist als freistehende Gerüstkonstruktion herzustellen, alle Aussteifungen sind innerhalb des Gerüsts einzubauen. Auf der Deckenkonstruktion der Dachfläche können keine Lasten eingeleitet werden. Auflagerungen der Tragkonstruktion zur Auflagerung des eigentlichen Gerüsts sind ausschließlich in Bereichen möglich, in denen sich im darunterliegenden Geschoss Wände befinden, über die die Lasten des Gerüsts abgeleitet werden können. Sollten Absteifungen nach außen notwendig werden, kann in enger Abstimmung mit der OÜ im Rahmen der Aufstellung der Gerüststatik eine Abstützung in räumlich eng begrenzten Bereichen mit darunterliegenden Wänden untersucht werden. Die Umsetzung ist mit dem Tragwerksplaner der Gebäudestatik abzustimmen. Auf der Südseite sind grundsätzlich keine auskragenden Bauteile möglich. Hier befindet sich eine auf der Dachfläche aufgeständerte Stahlplattform mit Kühlgeräten.

3.5 Einzukalkulierende Erschwernisse
Erschwernis allgemein
Auf Grundlage der örtlichen Gegebenheiten sowie der Planunterlagen sind folgende Erschwernisse bei der Ausführung zu berücksichtigen:

Zugänglichkeit
unbefestigte Wege, enge Treppen und Flure sowie kleine Bauteilöffnungen erschweren den Materialtransport.

Aufstandsflächen
Die Beschaffenheit, Lage und Abmessungen der Flächen für Hebe- und Zugangstechnik sind eingeschränkt.
Auf der Dachfläche selbst dürfen Lasten nur in Bereichen aufgestellt werden, in denen im darunterliegenden Geschoss Wände angeordnet sind.

Bauteilsicherheit
Die Begehbarkeit und Durchbruchsicherheit der Bauteile ist zu beachten.Auf der Bestandsdachfläche dürfen keine punktuell auftretende Lasten eingebracht werden, z.B. Paletten mit Gerüstbauteilen. Diese dürfen ausschließlich über Wänden im darunter liegenden Geschoss gelagert werden. Die zur Lagerung erforderlichen Flächen auf dem Dach sind detailliert mit der ÖÜ des Auftraggebers abzustimmen und dürfen erst nach Freigabe umgesetzt werden.

Transportwege
Teilweise lange und umständliche Wege innerhalb des Gebäudes, insbesondere durch Treppen und Umwege.

Lagerung
Im Bereich des Erdgeschosses stehen zeitlich beschränkte Zwischenlagermöglichkeiten zur Verfügung.
Die Außenseiten des Gebäudes sind bereits eingerüstet. An der Ostseite befindet sich ein Material- und Personenaufzug, über den das Material auf die Dachfläche transportiert werden kann. Krane oder andere Hebezeuge sind nicht vorhanden.

Besondere Anforderungen
Der Transport der Materialien erfolgt in denkmalgeschützten Bereichen und Flächen. Hierbei ist besondere Vorsicht geboten. Der damit verbundene Mehraufwand ist in die Einheitspreise einzukalkulieren.
Die Gerüstteile sind ausschließlich manuell zu verbringen. Aufgrund der eingeschränkten Zugänglichkeit ist der Einsatz von Transporthilfsmitteln auf oder innerhalb des Gebäudes nicht möglich.
Sämtliche Baustellentransporte sind vom Auftragnehmer eigenverantwortlich durchzuführen und bei Bedarf mit anderen Gewerken abzustimmen.
Das Gebäude ist außen mit einem Außengerüst eingerüstet. Im Bereich der Einbringung über die Fenster vom EG bis 2. OG, an der Ecke Spandauer Damm/Schloßstraße an der Fassade Richtung Schloßstraße, ist ein Gerüst der Lastklasse 5 mit Absetzplattform angeordnet.
Davor befindet sich ein Material- und Personenaufzug als Bauaufzug zur Personen- und Materialbeförderung gemäß DIN EN 12159, an der Außenseite von Bauwerken. Der Materialtransport für Ver- und Entsorgung erfolgt durch die Bestandsfenster. Eine Zugangsrampe zur Be- und Entladung befindet sich an der untersten Haltestelle. Der Aufzug hat eine Traglast von 1.500 kg, eine Förderhöhe bis 18 m und einen geschlossenen Fahrkorb mit einer Grundfläche von bis zu 2,50 m² (ca. 1,45 x 1,65 m).
In Höhe der Bestandsdachbrüstung ist eine Plattform ausgebildet mit Übergang zur Dachfläche. Der Abgang auf die Dachfläche erfolgt über Differenztreppen. Der Aufzug wird vom Auftraggeber zur Verfügung gestellt und kann kostenlos genutzt werden. ACHTUNG: Alle Auftragnehmer nutzen diesen Aufzug. Eine Abstimmung untereinander wird erwartet.

Erschwernis Konstruktiv
Aufgrund der beengten Platzverhältnisse sowie der runden Geometrie der Aufstellfläche ist mit einer aufwendigen Gerüstkonstruktion zu rechnen.

Die besonderen Anforderungen im Überblick
Keine Verankerung am Bestandsbauwerk möglich. Das Gerüst muss freistehend konzipiert werden, was zusätzliche konstruktive Maßnahmen zur Aussteifung erforderlich macht.

Arbeits- und Schutzgerüst angeordnet um den vorhandenen Monopteros (turmartiges Bauwerk). Die Gerüstkonstruktion ist freistehend und ausgesteift herzustellen. Die hierfür erforderlichen Diagonalaussteifungen sowie die Zugänglichkeit müssen so angepasst werden, dass die Nutzung der Treppenaufgänge und der Zugang für den Materialtransport auf die innenliegenden Arbeitsebenen 1 und 2 uneingeschränkt möglich ist.

Umlaufende Arbeitsebenen im Außengerüst
Diese werden aus längsorientierten Einzelgerüstfeldern mit angeschlossenen Belagsverbreiterungselementen hergestellt. Zwischen den Feldern am Außenradius sind angepasste Überbrückungselemente erforderlich, um durchgehende, der runden Form entsprechende Arbeitsebenen sicherzustellen.

Zwischen Arbeitsebene 1 im Mittelbereich des Monopteros und den umliegenden Gerüstbelägen entstehen zwischen den Bestandsstützenfeldern Bereiche ohne Belag. Zwischen den Feldern am Innenradius zur Arbeitsebene 1 im Inneren sind angepasste Überbrückungselemente erforderlich, um durchgehende Arbeitsebenen sicherzustellen.

Zugang zur obersten Plattform/Arbeitsebene 2: Diese muss vollflächig nutzbar sein und wird daher ausschließlich über eine Durchstiegsluke von Arbeitsebene 1 zu Arbeitsebene 2 mit Leitergang erschlossen. Auf Arbeitsebene 2 wird für die Restaurierungsarbeiten der Kuppelinnenseite eine fahrbare Arbeitsbühne vorgesehen.

3.6 Nutzlasten Bestandsdecken
Für die Dachdecke ist gemäß Angaben der Tragwerksplanung von folgenden Annahmen auszugehen:
Nutzlast Dachdecke0,75 KN/m2
Schneelast auf Dach0,68 KN/m2

## 305-26 Gerüstarbeiten DIN 18451 - Außengerüst Monopteros
Datum: 19.03.2026

*Hinweis: Standardbesch Abrechnungseinheiten*
STLB-Bau 2025-10 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Abschnitt 1 ENTFÄLLT

### Abschnitt 2 ABBRUCHARBEITEN BAUABFÄLLE

*Hinweis: ABBRUCHARBEITEN UND BAUABFÄLLE*
Abbrucharbeiten und Bauabfälle

1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

- Merkblatt 1 "Bauherrenpflichten im Land Berlin - Anforderungen der Abfallwirtschaftsbehörde" von der Senatsverwaltung für Umwelt / Abfallbehörde (vgl. letzte Aktualisierung 11/21)

- Merkblatt 2 "Hinweise zur Entsorgung von Gefährlichen Abfällen, die bei Baumaßnahmen im Land Berlin anfallen" von der Senatsverwaltung für Umwelt / Abfallbehörde (vgl. letzte Aktualisierung 07/23)

- Merkblatt 4 "Hinweise zur Entsorgung von mineralischen Bauabfällen, die bei den Baumaßnahmen im Lande Berlin anfallen" von der Senatsverwaltung für Umwelt / Abfallbehörde (vgl. letzte Aktualisierung 07/23)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

- Aufschütten der Haufwerke
- Transport der Abfälle zum Container bzw. zur Haufwerksfläche
- sortenreine Demontage
- Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel "A" zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

- Name und Anschrift des Abfallerzeugers
- Anfallstelle
- Abfallart, Abfallschlüssel und Abfallmenge, Materialklasse
- Name und Anschrift des Transporteurs
- Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 "Hinweise zur Entsorgung von gefährlichen Abfällen, die bei Baumaßnahmen im Land Berlin anfallen" von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel "A" zu kennzeichnen.

Grundlage des Nachweisverfahrens bildet die Verordnung über Verwertungs- und Beseitigungsnachweise (Nachweisverordnung) vom 20.10.2006, in Kraft gesetzt am 01.02.2007. Ab dem 01.04.2010 ist das elektronische Nachweisverfahren bei den gefährlichen Abfällen anzuwenden.

Im BBR wird für die Online-Dienste das Software-Programm "ZEDAL" von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.

*Hinweis: Standardbesch Abfallbegleitschein*
STLB-Bau 2025-04 087
Der Abfallbegleitschein ist vom AN vorzubereiten.

#### Titel 2.1 Nicht gefährliche Abfälle

**2.1.10 Abfall nicht gefährlich AVV170904 nicht schadstoffbelastet LKW AN transp. entsorgen Vergüt.Entsorg. AN**
STLB-Bau 2025-10 087
Sonstige Bau- und Abbruchabfälle,
nicht gefährlich, Abfallschlüssel nach AVV (Abfallverzeichnis-Verordnung) 170904 gemischte Bau- und Abbruchabfälle,
nicht schadstoffbelastet,
in Behälter auf Baustelle lagernd, mit LKW des AN transportieren, entsorgen, Behälter nach Leerung rückführen, max. Gesamtgewicht bis 25 t, Behältergröße über 3 bis 5 m3, zum zugelassenem Lager oder zur Anlage nach Wahl des AN, Vergütung der Entsorgung übernimmt AN, Mengenermittlung nach Wiegekarte, Ausführung gemäß Einzelbeschreibung,
Einzelbeschreibungs-Nr '01
Entsorgt über diese Position wird ausschließlich der im Rahmen der Rückbauarbeiten anfallende Abfall aus Beseitigen der Holzbauteile auf Arbeitsebene 1, die durch bituminöse Abdichtung und möglichen Bauschutt verunreinigt sind.'
.
Menge: 1,500 t
Leistungsbereichkatalog: 087

**2.1.20 Abfall nicht gefährlich AVV170302 nicht schadstoffbelastet LKW AN transp. entsorgen Vergüt.Entsorg. AN**
STLB-Bau 2025-10 087
Bau- und Abbruchabfälle, Bitumengemische, Kohlenteer und teerhaltige Produkte,
nicht gefährlich, Abfallschlüssel nach AVV (Abfallverzeichnis-Verordnung) 170302 Bitumengemische,
nicht schadstoffbelastet, ohne Festlegung eines Zuordnungskriteriums LAGA/DepVO/EBV/RuVA,
in Behälter auf Baustelle lagernd, mit LKW des AN transportieren, entsorgen, max. Gesamtgewicht bis 25 t, Behältergröße über 3 bis 5 m3, zum zugelassenem Lager oder zur Anlage nach Wahl des AN, Vergütung der Entsorgung übernimmt AN, Mengenermittlung nach Wiegekarte, Ausführung gemäß Einzelbeschreibung,
Einzelbeschreibungs-Nr 'Entsorgt über diese Position wird ausschließlich die bituminöse Abdichtung der Arbeits-/Schutzebene 1, die im Rahmen des Rückbaus der Arbeitsebene des Gerüsts beseitigt wird. Materialreste während des Verlegens, wie Verschnitt und Zuschnittreste, sind im Rahmen des Herstellens als Nebenleistung durch den AN zu entsorgen.'
.
Menge: 260,000 kg
Leistungsbereichkatalog: 087

### Abschnitt 3 ARBEITS- UND SCHUTZGERÜST MONOPTEROS

#### Titel 3.1 Technische Bearbeitung/Statik und Lastumleitung

**Ausführungsbeschreibung 1 Statische Berechnung freistehendes Arbeits- und Schutzg**
*Statische Berechnung freistehendes Arbeits- und Schutzgerüst Pos. 3.1.10*
Die statischen Berechnungen sind für alle nachfolgend beschriebenen Leistungen der Position 3.1.10 zu erbringen.

Der AN hat in der Position statische Berechnung sämtliche statischen Nachweise und Standsicherheitsnachweise der Arbeits- und Schutzgerüste einschließlich der Auflagerungen der Schutz- und Arbeitsebenen zu kalkulieren und zu erstellen, einschließlich der dazugehörigen Zeichnungen und Berechnungen der Werk- und Montagepläne und sie dem Prüfingenieur nach Aufforderung zu übergeben. Die Montage darf erst nach erfolgter Prüfung und Freigabe erfolgen. Die statischen Berechnungen der Gerüste sind mit folgenden Nachweisen mindestens zu übergeben:

- Belastung des Untergrundes unter Beachtung der Vorgaben der Tragwerksplanung des AG
- horizontale Kräfte, die in die Aussteifung eingeleitet werden, das gesamte Gerüst ist als freistehende Konstruktion herzustellen. Rückwärtige Absteifungen vom Außenradius auf die Dachfläche sind nicht möglich.
- gewählte Befestigungsmittel und deren Tragfähigkeiten.
- Integration Materialaufzug, vorgelagert vor Gerüst. Befestigung des Aufzugs erfolgt am Gerüst über Gerüstausleger, die auf die Belastung mit der Gerüstkonstruktion abgestimmt sind.
- Überbrückung der herzustellen Gerüststandfläche über der Dachfläche unter Beachtung der möglichen Auflagerpunkte über den Gebäudetrennwänden.

Die statischen Berechnungen und Nachweise sind spätestens 2 Wochen vor Ausführungsbeginn in 3-facher Ausfertigung an den Prüfingenieur, in 1-facher Ausfertigung der Objektüberwachung des AG und in 1-facher Ausfertigung dem AG vorzulegen. Sämtliche Kosten hierfür sind in die nachfolgende Position einzukalkulieren.
Die aufgestellte Statik ist im Rahmen der Dokumentation auch Bestandteil der Dokumentationsunterlagen.

**3.1.10 Statische Berechnung Arbeitsgerüst**
*** gemäß Ausführungsbeschreibung 1
STLB-Bau 2025-10 001
Statische Berechnung DIN EN 12811-1 einschl. erforderlicher Ausführungszeichnungen für nachfolgend beschriebenes Arbeitsgerüst anfertigen.
Menge: 1,000 St
Leistungsbereichkatalog: 001

**3.1.20 Aufbauen Lastumleitung**
STLB-Bau 2025-10 001
Aufbauen Lastumleitung, mit Rohren, Kupplungen und Gitterträgern, zur Herstellung der Standsicherheit, Ausführung gemäß Einzelbeschreibung,
Einzelbeschreibungs-Nr 'Die Ausführungsart der Lastumleitung ist gemäß erstellter Statik umzusetzen.'
.
Menge: 1,000 St
Leistungsbereichkatalog: 001

**3.1.30 Gebrauchsüberlassung Lastumleitung**
STLB-Bau 2025-10 001
Gebrauchsüberlassung Lastumleitung, mit Rohren, Kupplungen und Gitterträgern, zur Herstellung der Standsicherheit,
Positionsmenge = Produkt aus '1 St'
(Gebrauchsüberlassungsmenge)
mal '32 Wochen'
(Gebrauchsüberlassungsdauer).
Menge: 32,000 StWo
Leistungsbereichkatalog: 001

**3.1.40 Abbauen Lastumleitung**
STLB-Bau 2025-10 001
Abbauen Lastumleitung, mit Rohren, Kupplungen und Gitterträgern, zur Herstellung der Standsicherheit.
Menge: 1,000 St
Leistungsbereichkatalog: 001

#### Titel 3.2 Schutzmaßnahmen

**3.2.10 Schutzabdeck. Dachfläche Bautenschutzmatte D 6mm Abdeck. Holzwerkstoffpl. D 25-30mm herstellen**
STLB-Bau 2025-10 034
Begehbare Schutzabdeckung der Dachfläche, flach geneigtes Dach, Abdichtung aus geklebten Bitumenbahnen, Abdeckung aus Bautenschutzmatten, Dicke 6 mm, zusätzliche Abdeckung Holzwerkstoffplatten, Dicke über 25 bis 30 mm, herstellen, Ausführung gemäß Einzelbeschreibung,
Einzelbeschreibungs-Nr 'Im Bereich der Auflagerung des tragenden Unterbaus zur Auflagerung der Gerüstfelder erfolgt eine vollflächige Abdeckung der vorhandenen Dachabdichtung. Der Schutzbelag ist auf eine Last von ca. 2,0 KN/m2 auszulegen. Die Abdeckplatten sind dicht zu stoßen und gegen Verrutschen zu sichern, z.B. Nut- und Federausbildung. Der Belag ist im Radius der Kuppel dem Verlauf der Kuppelwand anzupassen. Die Anpassung kann polygonartig erfolgen. Im Bereich der Auflagerungen selbst sind die Platten selbst auszusparen, die Bautenschutzmatten sind auch unter den Auflagern selbst durchzuführen. Die Holzwerkstoffplatten müssen so gewählt werden, dass die Durchfeuchtung während der Standzeit keine dauerhaften Schäden an den Belägen verursacht, z.B. Verwendung wasserfest verleimter Platten.'
.
Menge: 100,000 m2
Leistungsbereichkatalog: 034

**3.2.20 Schutzabdeck. Dachfläche Bautenschutzmatte D 6mm Abdeck. Holzwerkstoffpl. D 25-30mm vorhalten**
STLB-Bau 2025-10 034
Begehbare Schutzabdeckung der Dachfläche, flach geneigtes Dach, Abdichtung aus geklebten Bitumenbahnen, Abdeckung aus Bautenschutzmatten, Dicke 6 mm, zusätzliche Abdeckung Holzwerkstoffplatten, Dicke über 25 bis 30 mm, vorhalten,
Positionsmenge = Produkt aus '100 m2'
(Vorhaltemenge)
mal '32 Wochen'
(Vorhaltedauer).
Menge: 3200,000 m2Wo
Leistungsbereichkatalog: 034

**3.2.30 Schutzabdeck. Dachfläche Bautenschutzmatte D 6mm Abdeck. Holzwerkstoffpl. D 25-30mm beseitigen**
STLB-Bau 2025-10 034
Begehbare Schutzabdeckung der Dachfläche, flach geneigtes Dach, Abdichtung aus geklebten Bitumenbahnen, Abdeckung aus Bautenschutzmatten, Dicke 6 mm, zusätzliche Abdeckung Holzwerkstoffplatten, Dicke über 25 bis 30 mm, beseitigen.
Menge: 100,000 m2
Leistungsbereichkatalog: 034

**3.2.40 Aufbauen Schutzabdeck. Bodenfläche Bautenschutzmatte D 3mm Abdeck. Holzwerkstoffpl. D 14-20mm**
Aufbauen begehbare Schutzabdeckung der Gerüstfläche Arbeitsebene 1, Abdeckung aus Bautenschutzmatten, Dicke 3 mm, zusätzliche Abdeckung Holzwerkstoffplatten, Dicke über 14 bis 20 mm, herstellen.
Im Bereich Arbeitsebene 1 wird auf die tragende Ebene aus Gerüstsystembauteilen ein zusätzlicher Schutzbelag aufgebracht. Der Schutzbelag ist auf eine Last von ca. 2,0 KN/m2 auszulegen. Die Abdeckplatten sind dicht zu stoßen und gegen Verrutschen zu sichern, z.B. Nut- und Federausbildung. Der Belag ist im Radius der Arbeitsebene dem Verlauf der Monopterosinnenseite anzupassen. Die Anpassung kann polygonartig erfolgen. Die Holzwerkstoffplatten müssen so gewählt werden, dass die Durchfeuchtung während der Standzeit keine dauerhaften Schäden an den Belägen verursacht, z.B. Verwendung wasserfest verleimter Platten.
Einbauen Kantholz umlaufend um Arbeitsebene am Deckenrand, im Grundriss rund, Verlegung polygonal, aus Bauschnittholz, Holzart Fichte/Tanne, Gebrauchsklasse 0 DIN 68800-1, ohne chemischen Holzschutz, Festigkeitsklasse C 24 DIN EN 338, Sortierklasse S 10 DIN 4074-1, scharfkantig, max. Holzfeuchte 18 %,
Breite '10' cm,
Höhe '10' cm,
Radius ca. 3,35 m
Einzellänge 'ca. 1,5' m, verbunden mit Schutzbelag aus
Holzwerkstoffplatten mit Schrauben aus verzinktem Stahl,
Anzahl Verbindungsmittel '4' St/m, einschließlich
Verbindungsmittel.
Menge: 38,000 m2

**3.2.50 Gebrauchsüberlassung Schutzabdeck. Bodenfläche Bautenschutzmatte D 3mm Abdeck. Holzwerkstoffpl. D 14-20mm**
Gebrauchsüberlassung zu Pos. 3.2.40.
Positionsmenge = Produkt aus
38 m2 (Gebrauchsüberlassungsmenge)mal
(Gebrauchsüberlassungsmenge)
mal
32 Wochen
(Gebrauchsüberlassungsdauer)
Menge: 1216,000 m2Wo

**3.2.60 Abbauen Schutzabdeck. Bodenfläche Bautenschutzmatte D 3mm Abdeck. Holzwerkstoffpl. D 14-20mm**
Schutzabdeckung Arbeitsebene 1 aus Pos. 3.2.40
Abbauen
Menge: 38,000 m2

**3.2.70 Behelfsabdichtung Bitumen-Dachdichtungsbahn G200DD punkt-streifenw kleben**
STLB-Bau 2025-10 021
Behelfsabdichtung, nach Fachregeln für Abdichtungen (ZVDH), aus Bitumen-Dachdichtungsbahnen - G 200 DD mit Glasgewebeeinlage 200 g/m2, punkt- oder streifenweise kleben, Arbeitshöhe über 5,5 bis 7,5 m über der Standfläche des hierfür erforderlichen Gerüstes, Gerüst wird beigestellt/ist vorh., Ausführung gemäß Einzelbeschreibung,
Einzelbeschreibungs-Nr 'Die Abdichtung dient dem temporären Schutz des Glasoberlichts der Rotunde während der Bauzeit, in der die Glasscheiben ausgebaut sind. Die Abdichtung ist umlaufend an der Aufkantung der Arbeitsebene hochzuführen und mechanisch auf der Oberseite der Aufkantung zu fixieren. Die Arbeitsebene ist als runde Fläche angelegt innerhalb der Stützenreihe.
Umlaufender Randabschluss auf Arbeitsebene 1, Länge ca. 22 m, starr, Höhe über Oberkante Belag mind. 10 cm, Abdichtung aus Bitumenbahnen der Behelfsabdichtung, ohne Keilausbildung, an Kantholz hochziehen, auf Oberseite Kantholz abklappen und mechanisch fixieren mit durchlaufender Aluminiumkappleiste, Bitumen-Dachdichtungsbahnen DIN EN 13707 - G 200 DD mit Glasgewebeeinlage 200 g/m2,  mechanisch befestigen, einschl. Dachrandabschlussprofil, Untergrund Holzwerkstoff.'
.
Menge: 38,000 m2
Leistungsbereichkatalog: 021

**3.2.80 Behelfsabdichtung Bitumen-Dachdichtungsbahn G200DD vorhalten**
Behelfsabdichtung aus Pos. 3.2.70 vorhalten
Positionsmenge = Produkt aus
38 m2
(Vorhaltemenge) mal
32 Wochen
(Vorhaltedauer)
Menge: 1216,000 m2Wo

**3.2.90 Behelfsabdichtung Bitumen-Dachdichtungsbahn G200DD beseitigen**
Behelfsabdichtung aus Pos. 3.2.70 beseitigen
anfallende Stoffe im Behälter des AN lagern.
Menge: 38,000 m2

**3.2.100 Wasserspeier Stahl verz D 1mm Durchm. 70mm L 1400 mm**
STLB-Bau 2025-10 022
Wasserspeier mit Anschluss an Randeinfassung, aus verzinktem Stahl, Verzinkung 275 g/m2, Dicke 1 mm, Durchmesser 70 mm,
Länge '1400' mm, Ausführung gemäß Einzelbeschreibung,
Einzelbeschreibungs-Nr 'Wasserspeier wird seitlich in Aufkantung der Abdichtung auf Arbeits-/Schutzebene 1 integriert und eingeklebt. Wasserspeier als Sonderkonstruktion auf Arbeitsebene abstimmen. Auskragendes und überstehendes Rohr ist an Gerüstbauteilen nicht verschieblich zu befestigen.'
.
Menge: 2,000 St
Leistungsbereichkatalog: 022

**3.2.110 Wasserspeier Stahl verz D 1mm Durchm. 70mm L 1400 mm, vor- und instandhalten**
Wasserspeier aus Pos. 3.2.100 vor- und instandhalten
Positionsmenge = Produkt aus
2 Stück
(Vorhaltemenge) mal
32 Wochen
(Vorhaltedauer)
Menge: 64,000 StWo

**3.2.120 Wasserspeier Stahl verz D 1mm Durchm. 70mm L 1400 mm beseitigen**
Wasserspeier aus Pos. 3.2.100 beseitigen
anfallende Stoffe im Behälter des AN lagern.
Menge: 2,000 St

#### Titel 3.3 Lastverteilung über Dachfläche

**Ausführungsbeschreibung 2 Lastverteilkonstruktion Auflagerung Arbeitsgerüst**
*Lastverteilkonstruktion Auflagerung Arbeitsgerüst*
LASTVERTEILKONSTRUKTION AUF DACHEBENE
Zur Auflagerung des Arbeitsgerüsts und zur Herstellung der eigentlichen Aufstellfläche des Gerüsts ist eine freitragende Unterkonstruktion herzustellen, die ausschließlich im Bereich der unter der Dachdecke vorhandenen Innenwände aufzulagern ist.
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In den Monopteros können keine Verankerungen des Gerüsts erfolgen, die gesamte Konstruktion des Gerüsts selbst sowie der herzustellende Lastverteilebene ist als ausgesteifte Konstruktion herzustellen. Der Standsicherheitsnachweis dazu muss die Aussteifung der Gesamtkonstruktion berücksichtigen und darstellen.
Aufgrund der Konstruktion des Monopteros sowie der denkmalgeschützen Bauteile ist eine Verankerung in diesen nicht zulässig. Die Standsicherheit und Abtragung der geforderten Lasten ist eigenverantwortlich sicherzustellen und über einen Standsicherheitsnachweis rechnerisch nachzuweisen.

Das Gerüst ist auf der leicht geneigten Dachfläche/Decke über Dachgeschoss über der Rotunde zu errichten. Diese Decke besteht aus einer Stahlbetonkassettendecke, die zur Gebäudemitte hin auf der runden Gewölbekonstruktion der Rotunde aufliegt und jeweils auf umfassenden Mauerwerkswänden auf den restlichen Seiten aufliegt.
Die Aufstellung des Gerüsts erfolgt auf der zur Zeit vorhandenen Abdichtung. Die Sanierung der Dachabdichtung erfolgt erst nach Rückbau des Gerüsts auf der Dachfläche.
Die Dachabdichtung besteht aus Bitumenbahnen auf einer Korkdämmunterlage (ca. 25 mm stark), die bereits mit Flüssigabdichtung ausgebessert wurden.
Die Bestandsdeckenkonstruktion ist nicht für die zusätzlichen Lasten aus den Arbeitsgerüsten ausgelegt.

Zur Lastverteilung kann der nachfolgende Konstruktionsvorschlag des Planers herangezogen werden (siehe Anlage 1 "01 2023-05-04 WST LP3 Anlage II - Gerüst Monopteros.pdf und 02 2023-05-04 WST LPH3 Entwurfsbericht_Auszug.pdf") bestehend aus einer Lastverteilebene aus Systemträgern, passend zur Gerüstkonstruktion:
-  Das Gerüst wird auf jeweils parallelen Systemgitterträgern aufgelagert, die zwischen den Auflagern frei spannen und gemäß zu erstellender Statik auf die Lasten ausgelegt sind.
-  Die größte Spannweite der Träger beträgt bis 8,50 m gemäß beiliegendem Planungsvorschlag.
-  Die Systemträger lagern auf Verteilerschwellen, die die Dachneigung von ca. 6 Grad ausgleichen und die über den im Geschoss darunter befindlichen Wänden positioniert sind.
-  Die Aussteifung der Träger erfolgt gemäß Werk- und Montageplanung in Verbindung mit der vom AN aufzustellenden Gesamtstatik.
-  Zwischen Verteilerschwellen und Dachfläche ist eine tragfähige Schutzlage vollflächig zu verlegen (siehe 02 Schutzmaßnahmen).

Die detaillierte Auslegung der Lastverteilung sowie erforderliche Systemanpassungen sind vom Auftragnehmer im Zuge der Werk- und Montageplanung eigenverantwortlich vorzunehmen.
Der dargestellte Vorschlag der Planer geht von einer Trägerhöhe von 1.000 mm aus.

Siehe Plan-Nr:
D14059WSTDA01A392_GR701_20260128_1_1v1-OP1-FA
D14059WSTXX00A392_SN710_20260128_1_1v1-OP1-FA
D14059WSTXX00A392_SN711_20260128_1_1v1-OP1-FA

**3.3.10 Einmessen Gerüstaufstellfläche Lastverteilung**
*** Pauschalposition
*** gemäß Ausführungsbeschreibung 2
Einmessen der lastverteilenden Schwellen unter der Lastverteilkonstruktion und Festlegen der Achsen der Tragkonstruktion der Lastverteilung.
Vom AG werden Systemachsen auf der Dachfläche angezeichnet und vorgegeben. Die Position der Innenwände ist den Plänen der Planer zu entnehmen.
Menge: 1,000 psch

**3.3.20 Aufbauen lastverteilende Schwellen**
*** gemäß Ausführungsbeschreibung 2
Aufbauen lastverteilende Schwellen über Bereichen der Innenwände auf der Dachfläche,
Schwellen abgestimmt auf Statik des AN, Unterseite lastverteilende Schwelle in Neigung des Daches ca. 6 Grad, Oberseite horizontal bzw. angepasst an Auflagerung des Systems der Lastverteilung,
Länge der Einzelschwellen ca. 2,50 m bis 3,00 m, abgestimmt auf Gesamtsystem der Lastverteilung des AN.
Es stehen bauseits keine Hebezeuge zum Aufbau der Lastverteilung zur Verfügung. Die Einzelgewichte der Verteilschwellen sind entsprechend zu planen.
Die Pressung der Verteilschwelle ist im Rahmen der Erstellung der Statik aufzustellen und auf die Auflagersituation abzustimmen.
Menge: 9,000 St

**3.3.30 Gebrauchsüberlassung lastverteilende Schwellen**
Gebrauchsüberlassung der lastverteilenden Schwellen
Pos. 3.3.20  für
Positionsmenge = Produkt aus
9 Stück
(Gebrauchsüberlassungsmenge)mal
32 Wochen
(Gebrauchsüberlassungsdauer)
Menge: 288,000 StWo

**3.3.40 Abbauen lastverteilende Schwellen**
Abbauen der lastverteilenden Schwellen Pos. 3.3.20.
Menge: 9,000 St

**3.3.50 Aufbauen Überbrückung Systemgitterträger L 7,5-9m**
*** gemäß Ausführungsbeschreibung 2
Aufbauen Lastverteilkonstruktion für Arbeits- und Schutzgerüst,
aus Systemgitterträgern, Dimensionierung gemäß zu erstellender Statik des AN, Länge des überbrückten Zwischenraumes (Spannweite) über 7,5 bis 9 m, über nichtbelastbarem Dach.
Aufteilung der Lastverteilkonstruktion gemäß Werk- und Montageplanung des AN einschließlich der Befestigungselemente/Übergangselemente wie Rohre, Kupplungen und Gitterträgern zur Aufnahme und Befestigung des aufzulagernden Arbeitsgerüsts, der Vorschlag der Planer ist dargestellt in Plan D14059WSTDA01A392_GR701_20260128_1_1v1-OP1-FA.
Abrechnung der Position nach Länge der eingebauten Systemträger/Gitterträger unabhängig von der Einzellänge.
Trägerlänge gemäß Vorschlag der Planer von 1,00 bis ca. 8,50 m.
Menge: 100,000 m

**3.3.60 Gebrauchsüberlassung Systemgitterträger Lastverteilung**
Gebrauchsüberlassung der Systemgitterträger Lastverteilung Pos. 3.3.50 für
Positionsmenge = Produkt aus
100 m
(Gebrauchsüberlassungsmenge)mal
32 Wochen
(Gebrauchsüberlassungsdauer)
Menge: 3200,000 StWo

**3.3.70 Abbauen Systemgitterträger Lastverteilung**
Abbauen der Systemgitterträger Pos. 3.3.50.
Menge: 100,000 m

#### Titel 3.4 Arbeits- und Schutzgerüste

**Ausführungsbeschreibung 3 Ausführungsbeschreibung Arbeits- und Schutzgerüst Monop**
*Ausführungsbeschreibung Arbeits- und Schutzgerüst Monopteros*
ARBEITS- UND SCHUTZGERÜST MONOPTEROS
Für die Sanierungs- und Restaurierungsarbeiten im Bereich des Monopteros (turmartiges Abschlusstempelelement über der Rotunde auf dem Dach mit umgebender Säulenreihe und Abschlusskuppel) ist ein längsorientiertes, im Grundriss rundes Arbeits- und Schutzgerüst mit 5 Gerüstlagen als geschlossener, frei stehender Gerüstring um den Monopteros selbst auf dem Dach des Gebäudes zu errichten.
Das Gerüst kann nicht am Gebäude befestigt oder ausgesteift werden, die Aussteifung hat innenliegend als Bestandteil der Gerüstkonstruktion zu erfolgen.

Folgende Gewerke nutzen das Gerüst:
- Restaurierung Gesimse Terrakotta und Dachbrüstung
- Restaurierung Fassadenflächen mit Pilastern, Stützen Vorlagen, und dem gesamte Zierschmuck der Fassadenelemente
- Klempnerarbeiten
- Blitzschutz
- Elektro- und Sicherheitstechnik
- Taubenverbrämung

Das Gerüst besteht aus einem längenorientierten Standgerüst auf Lastverteilebene als umlaufender im Grundriss runder Gerüstring als Arbeits- und Schutzgerüst aus 14 Einzelgerüstfeldern mit 5 Gerüstlagen sowie einer Arbeits-/Schutzebene 1 in Höhe der Gerüstlage 3 sowie eine Arbeitsebene 2 in Höhe der Gerüstlage 4.

Das Gerüst wird als Zwischenlagerung von Material verwendet und ist entsprechend Lastklasse 4 (3 kN/m2), Breitenklasse SW09 ausgelegt.
Der Treppenaufgang ist vorgesetzt zu integrieren und entsprechend direkt an die einzelnen Arbeitsebenen anzuschließen.
Gegenüber dem Treppenaufgang ist ein innenliegender Leitergang vorzusehen.

Die bauliche Situation ist den der Ausschreibung beigefügten Planunterlagen zu entnehmen.

GERÜSTKONSTRUKTION
-  längenorientiertes Standgerüst als außenliegender Gerüstring bestehend aus 14 Gerüstfeldern, in kreisförmiger Anordnung um den Monopteros, mit jeweils 5 Arbeitslagen als längenorientierte Einzelfelder, Breite ca. 1 m, vertikale Abstände 2,00 m
-  die Arbeitslagen sind mit Belagsverbreiterungen im Innenradius auszustatten, die Verbreiterung ist bis an die Stützen und Gesimse heranzuführen, Abstand zu den Bauteilen in Abstimmung der Objektüberwachung des Auftraggebers.
-  die dreieckförmigen Spalten am Außenradius zwischen den Einzelfeldern/Gerüstböden sind abzudecken bzw. zu überbrücken in Lastklasse wie die restlichen Beläge.
-  Innenradius: ca. 4,50 m
-  Außenradius: ca. 5,60 m
-  erste Gerüstlage auf ca. 1,75 m über Dachfläche
-  In Höhe der Gerüstlage 3 und 4 ist der Innenbereich zwischen den Arbeitsgerüsten außen eine durchgehende Arbeitsebene herzustellen. Die Ebene hat eine runde Grundfläche, begrenzt durch die Stützen oder das Gesims des Monopteros, Die Ebene ist auf Systemgitterträgern aufzulegen, die Träger sind zwischen den Stützen durchzuführen und in den Einzelfeldern des Außengerüsts kraftschlüssig anzuschließen. Die zusätzlichen Lasten aus den beiden Gerüstebenen sind in der Statik zu berücksichtigen. Beschreibung der Ebenen in eigener Position.
-  die Zwischenstücke zwischen Gerüstebene Arbeitsgerüst und Arbeitsebene im Innenfeld (zwischen den Stützen) sind mit Passstücken aus Einzelfeldern/aus Gerüstböden abzudecken bzw. zu überbrücken in Lastklasse wie die restlichen Beläge. Beschreibung der Füllfelder/Passfelder in eigener Position.
-  Die Unterkante der Kuppel liegt bei ca. +12,80 m ü. OK Dach am Übergang Basis Monopteros.
-  Die Höhen sind in Bezug auf den FFB im EG = 0,00 m angegeben.

MATERIALTRANSPORT
-  Einsatz eines Schwenkarm-Gerüstaufzugs zur Materialbeförderung
-  Die Transportlasten sind in das Gerüst einzuleiten.

**3.4.10 Aufbauen längenorientiert Standgerüst Arbeits-Schutzgerüst 3kN/m2 SW09 H 12m**
*** gemäß Ausführungsbeschreibung 3
STLB-Bau 2025-10 001
Aufbauen längenorientiertes Standgerüst, Fassadengerüst DIN EN 12810-1, als Arbeits- und Schutzgerüst DIN EN 12811-1, Gerüstergänzungen werden gesondert vergütet, für turmartiges Bauwerk, Lastklasse 4 (3 kN/m2), Breitenklasse SW09, mit wandseitiger Belagverbreiterung über 0,25 bis 0,33 m, Belagverbreiterung wird gesondert vergütet, Höhenabstand der Gerüstlagen 2 m, alle Gerüstlagen genutzt, genutzte Gerüstlagen mit Innengeländer, 2-teilig, Innengeländer, 2-teilig wird gesondert vergütet, Verankerung am Bauwerk nicht möglich, Standfestigkeit herstellen, Standsicherheitsnachweis wird gesondert vergütet, Herstellung der Standsicherheit wird gesondert vergütet, Einrüstung für Natur- und Betonwerksteinarbeiten und Dacharbeiten, an senkrechten, im Grundriss gekrümmten Bauwerksflächen, außen, aufstellen auf geneigten Dächern, Höhe der obersten Gerüstlage 10 m,
Höhenunterschied von Baugrund zur Standfläche des Gerüsts in m '15,50'

Standfläche geneigt, über Lastverteiler belastbar, Ausführung gemäß Zeichnung und Einzelbeschreibung,
Zeichnungs-Nr 'D14059WSTDA01A392_GR701_20260124_1_1v1-OP1-F_, D14059WSTDA01A392_GR702_20260124_1_1v1-OP1-F_, D14059WSTDA01A392_GR703_20260124_1_1v1-OP1-F_, D14059WSTXX00A392_SN710_20260124_1_1v1-OP1-F_, D14059WSTXX00A392_SN711_20260124_1_1v1-OP1-F_'

Einzelbeschreibungs-Nr 'Die Standfläche des Gerüsts befindet sich auf dem bestehendem Dach, Höhe Dachfläche ca. 15,50 über Gelände, flach geneigtes Dach, Neigung bis 6 Grad.'
.
Menge: 462,000 m2
Leistungsbereichkatalog: 001

**3.4.20 Gebrauchsüberlassung längenorientiert Standgerüst Arbeits-Schutzgerüst 3kN/m2 SW09**
STLB-Bau 2025-10 001
Gebrauchsüberlassung für längenorientiertes Standgerüst, Fassadengerüst DIN EN 12810-1, als Arbeits- und Schutzgerüst DIN EN 12811-1, Gerüstergänzungen werden gesondert vergütet,
Positionsmenge = Produkt aus '462 m2'
(Gebrauchsüberlassungsmenge)
mal '32 Wochen'
(Gebrauchsüberlassungsdauer)
für turmartiges Bauwerk, Lastklasse 4 (3 kN/m2), Breitenklasse SW09, mit wandseitiger Belagverbreiterung über 0,25 bis 0,33 m, Belagverbreiterung wird gesondert vergütet, Höhenabstand der Gerüstlagen 2 m, alle Gerüstlagen genutzt, genutzte Gerüstlagen mit Innengeländer, 2-teilig, Innengeländer, 2-teilig wird gesondert vergütet, Einrüstung für Natur- und Betonwerksteinarbeiten und Dacharbeiten, an senkrechten, im Grundriss gekrümmten Bauwerksflächen, außen, Höhe der obersten Gerüstlage 10 m, über Lastverteiler belastbar.
Menge: 14780,000 m2Wo
Leistungsbereichkatalog: 001

**3.4.30 Abbauen längenorientiert Standgerüst Arbeits-Schutzgerüst 3kN/m2 SW09**
STLB-Bau 2025-10 001
Abbauen längenorientiertes Standgerüst, Fassadengerüst DIN EN 12810-1, als Arbeits- und Schutzgerüst DIN EN 12811-1, Gerüstergänzungen werden gesondert vergütet, für turmartiges Bauwerk, Lastklasse 4 (3 kN/m2), Breitenklasse SW09, mit wandseitiger Belagverbreiterung über 0,25 bis 0,33 m, Belagverbreiterung wird gesondert vergütet, Höhenabstand der Gerüstlagen 2 m, alle Gerüstlagen genutzt, genutzte Gerüstlagen mit Innengeländer, 2-teilig, Innengeländer, 2-teilig wird gesondert vergütet, an senkrechten, im Grundriss gekrümmten Bauwerksflächen, außen, Höhe der obersten Gerüstlage 10 m, über Lastverteiler belastbar.
Menge: 462,000 m2
Leistungsbereichkatalog: 001

**3.4.40 Aufbauen Treppenaufgang einläufig H 11-12m Lauf-B 0,75-1m H 2m**
STLB-Bau 2025-10 001
Aufbauen Treppenaufgang für Gerüst, einläufig,
Verankerung am Gerüst, Treppenaufgang von Standfläche bis zur obersten Gerüstlage, Höhe über 11 bis 12 m, Laufbreite (Stufenlänge) über 0,75 bis 1 m, mit Podesten alle 2 m Höhe, Ausführung gemäß Einzelbeschreibung,
Einzelbeschreibungs-Nr 'Der Treppenaufgang ist über die Höhe der Lastverteilung bis zur Dachfläche nach unten zu führen. Die Höhe ist auf die Lastverteilung abzustimmen.'
.
Menge: 1,000 St
Leistungsbereichkatalog: 001

**3.4.50 Gebrauchsüberlassung Treppenaufgang einläufig H 11-12m Lauf-B 0,75-1m H 2m**
STLB-Bau 2025-10 001
Gebrauchsüberlassung für Treppenaufgang für Gerüst, einläufig,
Positionsmenge = Produkt aus '1 St'
(Gebrauchsüberlassungsmenge)
mal '32 Wo'
(Gebrauchsüberlassungsdauer)
Treppenaufgang von Standfläche bis zur obersten Gerüstlage, Höhe über 11 bis 12 m, Laufbreite (Stufenlänge) über 0,75 bis 1 m, mit Podesten alle 2 m Höhe.
Menge: 32,000 StWo
Leistungsbereichkatalog: 001

**3.4.60 Abbauen Treppenaufgang einläufig H 11-12m Lauf-B 0,75-1m H 2m**
STLB-Bau 2025-10 001
Abbauen Treppenaufgang für Gerüst, einläufig, Treppenaufgang von Standfläche bis zur obersten Gerüstlage, Höhe über 11 bis 12 m, Laufbreite (Stufenlänge) über 0,75 bis 1 m, mit Podesten alle 2 m Höhe.
Menge: 1,000 St
Leistungsbereichkatalog: 001

**3.4.70 Aufbauen Belagverbreiterung wandseitig B 0,25-0,33m**
STLB-Bau 2025-10 001
Aufbauen Belagverbreiterung wandseitig,
für Standgerüste, längenorientiert, Konsolbreite über 0,25 bis 0,33 m.
Menge: 150,000 m
Leistungsbereichkatalog: 001

**3.4.80 Gebrauchsüberlassung Belagverbreiterung wandseitig B 0,25-0,33m**
STLB-Bau 2025-10 001
Gebrauchsüberlassung für Belagverbreiterung wandseitig,
Positionsmenge = Produkt aus '150 m'
(Gebrauchsüberlassungsmenge)
mal '32 Wo'
(Gebrauchsüberlassungsdauer)
für Standgerüste, längenorientiert, Konsolbreite über 0,25 bis 0,33 m.
Menge: 4800,000 mWo
Leistungsbereichkatalog: 001

**3.4.90 Abbauen Belagverbreiterung wandseitig B 0,25-0,33m**
STLB-Bau 2025-10 001
Abbauen Belagverbreiterung wandseitig,
für Standgerüste, längenorientiert, Konsolbreite über 0,25 bis 0,33 m.
Menge: 150,000 m
Leistungsbereichkatalog: 001

**Ausführungsbeschreibung 4 Belagsüberbrückungen Gerüst Außenradius**
*Belagsüberbrückungen Gerüst Außenradius*
BELAGSÜBERBRÜCKUNGEN AUSSENRADIUS
Die dreieckförmigen Spalten am Außenradius zwischen den Einzelfeldern/Gerüstböden sind abzudecken bzw. zu überbrücken in Lastklasse wie die restlichen Beläge.
Die Überbrückungselemente sind in gleicher Höhenlage wie die Gerüstbeläge herzustellen und unverschieblich zu sichern.
Außenradius Gerüst ca. 5,60 m
Länge des Passteils entsprechend Tiefe des Gerüstfelds, ca. 1,00 m
Länge/Abstand der Gerüstfelder am Außenradius ca. 0,50 m
Ausführung in jeder Gerüstlage.

**3.4.100 Lastverteilender Belag aufbauen 3kN/m2 L 1m B 0,5-1m**
*** gemäß Ausführungsbeschreibung 4
STLB-Bau 2025-10 000
Begehbaren Lastverteilenden Belag aufbauen, Lastaufnahme mind. 3 kN/m2, Länge der Belagfläche 1 m, Breite über 0,5 bis 1 m.
Menge: 70,000 St
Leistungsbereichkatalog: 000

**3.4.110 Lastverteilender Belag vorhalten L 1m B 0,5-1m**
STLB-Bau 2025-10 000
Begehbaren Lastverteilenden Belag vorhalten, Länge der Belagfläche 1 m, Breite über 0,5 bis 1 m,
Positionsmenge = Produkt aus '70 St'
(Vorhaltemenge)
mal '32 Wochen'
(Vorhaltedauer).
Menge: 2240,000 StWo
Leistungsbereichkatalog: 000

**3.4.120 Lastverteilender Belag abbauen L 1m B 0,5-1m**
STLB-Bau 2025-10 000
Begehbaren Lastverteilenden Belag abbauen, Länge der Belagfläche 1 m, Breite über 0,5 bis 1 m.
Menge: 70,000 St
Leistungsbereichkatalog: 000

**Ausführungsbeschreibung 5 Belagsüberbrückungen Übergang Arbeitsebene 1 zu Gerüst**
*Belagsüberbrückungen Übergang Arbeitsebene 1 zu Gerüst Außenring*
BELAGSÜBERBRÜCKUNGEN INNENRADIUS
Im Innenbereich des Monopteros wird Arbeitsebene 1 als Arbeits- und Schutzebene in Höhe der Gerüstlage 3 errichtet.
Zwischen der inneren Arbeitsebene 1 und dem äußeren Gerüstring aus 14 Gerüstfeldern entsteht zwischen Belag Gerüst am Innenradius und dem Außenradius der Arbeitsebene 1 zwischen den Stützen des Monopteros ein Zwischenraum.

Diese Bereiche sind mit Einzelfeldern/Gerüstböden abzudecken bzw. zu überbrücken in Lastklasse wie die restlichen Beläge der Arbeitsebene 1.
Die Abdeckplatte als Passstück ist auf der umlaufenden Aufkantung der Arbeitsebene 1, auf der die Abdichtung befestigt ist, aufzulagern und unverschieblich zu befestigen.
Innenradius Gerüst : ca. 4,50 m
Abmessungen des Passteils/Überbrückungselements:
Länge 1,25 m
Breite 0,90 m

**3.4.130 Lastverteilender Belag aufbauen 2kN/m2 L 1m B 1-1,5m**
*** gemäß Ausführungsbeschreibung 5
STLB-Bau 2025-10 000
Begehbaren Lastverteilenden Belag aufbauen, Lastaufnahme mind. 2 kN/m2, Länge der Belagfläche 1 m, Breite über 1 bis 1,5 m.
Menge: 16,000 St
Leistungsbereichkatalog: 000

**3.4.140 Lastverteilender Belag vorhalten L 1m B 1-1,5m**
STLB-Bau 2025-10 000
Begehbaren Lastverteilenden Belag vorhalten, Länge der Belagfläche 1 m, Breite über 1 bis 1,5 m,
Positionsmenge = Produkt aus '16 St'
(Vorhaltemenge)
mal '32 Wochen'
(Vorhaltedauer).
Menge: 512,000 StWo
Leistungsbereichkatalog: 000

**3.4.150 Lastverteilender Belag abbauen L 1m B 1-1,5m**
STLB-Bau 2025-10 000
Begehbaren Lastverteilenden Belag abbauen, Länge der Belagfläche 1 m, Breite über 1 bis 1,5 m.
Menge: 16,000 St
Leistungsbereichkatalog: 000

**3.4.160 Aufbauen Dachfanggerüst Netz B 0,3-0,5m**
STLB-Bau 2025-10 001
Aufbauen von Schutzeinrichtungen an Standgerüst, als Dachfanggerüst DIN 4420-1, Abstand zwischen Schutzwand und Traufkante 1 m, Schutzwand aus Netzen, Breite des Dach-/Deckenüberstandes über 0,3 bis 0,5 m.
Menge: 35,000 m
Leistungsbereichkatalog: 001

**3.4.170 Gebrauchsüberlassung Dachfanggerüst Netz B 0,3-0,5m**
STLB-Bau 2025-10 001
Gebrauchsüberlassung für Schutzeinrichtungen an Standgerüst, als Dachfanggerüst DIN 4420-1, Abstand zwischen Schutzwand und Traufkante 1 m, Schutzwand aus Netzen, Breite des Dach-/Deckenüberstandes über 0,3 bis 0,5 m,
Positionsmenge = Produkt aus '35 m'
(Gebrauchsüberlassungsmenge)
mal '32 Wo'
(Gebrauchsüberlassungsdauer).
Menge: 1120,000 mWo
Leistungsbereichkatalog: 001

**3.4.180 Abbauen Dachfanggerüst Netz B 0,3-0,5m**
STLB-Bau 2025-10 001
Abbauen von Schutzeinrichtungen an Standgerüst, als Dachfanggerüst DIN 4420-1, Abstand zwischen Schutzwand und Traufkante 1 m, Schutzwand aus Netzen, Breite des Dach-/Deckenüberstandes über 0,3 bis 0,5 m.
Menge: 35,000 m
Leistungsbereichkatalog: 001

**3.4.190 aufbauen Innengeländer 1Gerüstlage H 6m**
STLB-Bau 2025-10 001
Aufbauen Innengeländer, 2-teilig, DIN EN 12811-1, an einer Gerüstlage, Höhe der Gerüstlage 6 m.
Menge: 28,000 m
Leistungsbereichkatalog: 001

**3.4.200 Gebrauchsüberlassung Innengeländer 1Gerüstlage H 6m**
STLB-Bau 2025-10 001
Gebrauchsüberlassung für Innengeländer, 2-teilig, DIN EN 12811-1, an einer Gerüstlage, Höhe der Gerüstlage 6 m,
Positionsmenge = Produkt aus '28 m'
(Gebrauchsüberlassungsmenge)
mal '32 Wo'
(Gebrauchsüberlassungsdauer).
Menge: 896,000 mWo
Leistungsbereichkatalog: 001

**3.4.210 entfernen Innengeländer 1Gerüstlage H 6m**
STLB-Bau 2025-10 001
Entfernen Innengeländer, 2-teilig, DIN EN 12811-1, an einer Gerüstlage, Höhe der Gerüstlage 6 m.
Menge: 28,000 m
Leistungsbereichkatalog: 001

**3.4.220 Umbauen Standgerüst längenorientiert L 10 m Aus-Einbau Gerüstlagen ausgewählte Lagen 2Lagen**
STLB-Bau 2025-10 001
Umbauen Standgerüst, längenorientiert,
Länge Gerüst/-bauteil '10' m, durch Aus- und Einbauen von Gerüstlagen, an ausgewählten von 2 Gerüstlagen.
Menge: 20,000 m
Leistungsbereichkatalog: 001

**3.4.230 Anbringen Gerüstbekl. Netze Gerüstverankerung**
STLB-Bau 2025-10 001
Anbringen der Gerüstbekleidung,
als Sichtschutz mit engmaschigen Netzen, Maschenweite 10/10 mm, Baustoffklasse DIN 4102-1 B1 (schwerentflammbar), Bekleidungshöhe 2 m über Standfläche Gerüst, einschl. zusätzlich erforderlicher Gerüstverankerungen, Ausführung gemäß Einzelbeschreibung,
Einzelbeschreibungs-Nr 'Ausführung mit hochfestem Polypropylen (PP) nach DIN EN 1263-1, Energieaufnahme 4,2 kJ.
Aufgebrachte Werbung ist nicht zulässig.'
.
Menge: 350,000 m2
Leistungsbereichkatalog: 001

**3.4.240 Gebrauchsüberlassung Gerüstbekl. Netze**
STLB-Bau 2025-10 001
Gebrauchsüberlassung für Gerüstbekleidung,
Positionsmenge = Produkt aus '350 m2'
(Gebrauchsüberlassungsmenge)
mal '32 Wo'
(Gebrauchsüberlassungsdauer)
als Sichtschutz mit engmaschigen Netzen, Maschenweite 10/10 mm, Bekleidungshöhe 2 m über Standfläche Gerüst.
Menge: 11200,000 m2Wo
Leistungsbereichkatalog: 001

**3.4.250 Abnehmen Gerüstbekl. Netze**
STLB-Bau 2025-10 001
Abnehmen der Gerüstbekleidung,
als Sichtschutz mit engmaschigen Netzen, Maschenweite 10/10 mm, Baustoffklasse DIN 4102-1 B1 (schwerentflammbar), Bekleidungshöhe 2 m über Standfläche Gerüst.
Menge: 350,000 m2
Leistungsbereichkatalog: 001

#### Titel 3.5 Arbeitsebenen Monopterosinnenseite

**Ausführungsbeschreibung 6 Ausführungsbeschreibung Arbeitsebene 1 Innenseite Monop**
*Ausführungsbeschreibung Arbeitsebene 1 Innenseite Monopteros*
ARBEITS- UND SCHUTZEBENEN MONOPTEROS INNENBEREICH
Für die Sanierungs- und Restaurierungsarbeiten im Bereich des Monopteros (turmartiges Abschlusstempelelement über der Rotunde auf dem Dach mit umgebender Säulenreihe und Abschlusskuppel) sind im Innenbereich des Monopteros zwischen den im Grundriss umlaufenden Außengerüstelementen eine Arbeitsebene als Schutzebene über dem Glasoberlicht Rotunde sowie eine Arbeitsebene direkt unter der Kuppel zur Aufnahme eines weiteren Raumgerüsts herzustellen.

Das Gerüst besteht aus einem längenorientierten Standgerüst auf Lastverteilebene als umlaufender im Grundriss runder Gerüstring als Arbeits- und Schutzgerüst aus 14 Einzelgerüstfeldern mit 5 Gerüstlagen sowie einer Arbeits-/Schutzebene in Höhe der Gerüstlage 3 sowie eine Arbeitsebene in Höhe der Gerüstlage 4.

Die Arbeitsebene in Gerüstlage 3 wird als Schutzebene für das darunter liegende Glasdach aufgebaut.
Die Ebene ist für eine Belastung von 2 kN/m2) auszulegen.
Von der Ebene aus werden die Innenseiten der Monopterosstützen bearbeitet.
Auf die Tragebene wird eine vollflächige Holzschalung aufgebracht mit umlaufender Aufkantung, auf die eine Abdichtungslage aus Bitumenschweissbahnen aufgebracht wird, die den Wassereintritt nach unten in den Bereich des während der Montage offenen Glasdachs schützt.
Die Entwässerung der Ebene erfolgt durch 2 Wasserspeier, die in die Aufkantung integriert werden.
Die flächige Tragkonstruktion der Ebene oberhalb der Systemträger kann durch Systemelemente erfolgen, die Holzschalung wird dann oberhalb der Systemelemente aufgelegt und verbunden.

TRAGKONSTRUKTION
Die Ebene hat eine runde Grundfläche, begrenzt durch die Stützen oder das Gesims des Monopteros, Die Ebene ist auf Systemgitterträgern aufzulegen, die Träger sind zwischen den Stützen durchzuführen und in den Einzelfeldern des Außengerüsts kraftschlüssig anzuschließen. Die zusätzlichen Lasten aus den beiden Gerüstebenen sind in der Statik zu berücksichtigen.
Die Abmessungen der Systemträger ergeben sich aus der vom AN aufzustellenden Gesamtstatik des Gerüsts.
Die flächige Tragkonstruktion der Ebene oberhalb der Systemträger kann durch Systemelemente erfolgen.

**3.5.10 Aufbauen Tragkonstruktion Arbeitsebene 1 Systemgitterträger L 7,5-9m H bis 6 m**
*** gemäß Ausführungsbeschreibung 6
Aufbauen Tragkonstruktion Arbeitsebenen in Gerüst,
aus Systemgitterträgern, Länge des überbrückten Zwischenraumes (Spannweite) über 7,5 bis 9 m, Höhe über Standfläche 6,00 m, über nichtbelastbarem Dach. Dimensionierung gemäß zu erstellender Statik des AN.
Aufteilung der Tragkonstruktion gemäß Werk- und Montageplanung des AN einschließlich der Befestigungselemente/Übergangselemente wie Rohre, Kupplungen und Gitterträgern zur Aufnahme und Befestigung des aufzulagernden Arbeitsgerüsts.

Abrechnung der Position nach Länge der eingebauten Systemträger/Gitterträger unabhängig von der Einzellänge.
Trägerlänge 6,50 bis ca. 9,00 m.
Menge: 42,000 m

**3.5.20 Systemgitterträger Arbeits-/Schutzebene 1 Gebrauchsüberlassung**
Gebrauchsüberlassung zu Pos. 3.5.10 Tragkonstruktion Arbeitsebene 1 in Gerüst, aus Systemgitterträgern, Länge des überbrückten Zwischenraumes (Spannweite) über 7,5 bis 9 m, Höhe über Standfläche 6,00 m, über nichtbelastbarem Dach.
Positionsmenge = Produkt aus
42 m (Gebrauchsüberlassungsmenge) mal
(Gebrauchsüberlassungsmenge)
mal
32 Wochen
(Gebrauchsüberlassungsdauer)
Menge: 1344,000 mWo

**3.5.30 Systemgitterträger Arbeits-/Schutzebene 1 Abbauen**
Systemgitterträger Arbeits-/Schutzebene aus Pos. 3.5.10
Abbauen
Menge: 42,000 m

**3.5.40 Arbeitslage Arbeitsebene 1 aufbauen**
Arbeitslage für Arbeitsebene 1 auf Tragkonstruktion Systemgitterträger aufbauen, Herstellen mit Gerüstbelag gemäß Gerüstsystem, auf den Gerüstbelag wird ein zusätzlicher Schutzbelag aus Holzwerkstoffplatten aufgebracht, Beschreibung Zusatzbelag in getrennter Position.
Die Ebene ist für eine Belastung von 2 kN/m2 auszulegen.
Höhe der Arbeitslage über Standfläche 6,00 m, über nichtbelastbarem Dach.
Arbeitsebene kreisförmig, Radius ca. 3,40 m.
Menge: 38,000 m2

**3.5.50 Arbeitslage Arbeitsebene 1 Gebrauchsüberlassung**
Gebrauchsüberlassung Arbeitslage Arbeitsebene 1 Pos. 3.5.40
Positionsmenge = Produkt aus
38 m2 (Gebrauchsüberlassungsmenge)mal
(Gebrauchsüberlassungsmenge)
mal
32 Wochen
(Gebrauchsüberlassungsdauer)
Menge: 1216,000 m2Wo

**3.5.60 Arbeitslage Arbeitsebene 1 Abbauen**
Arbeitslage für Arbeitsebene 1 Pos. 3.5.40
Abbauen
Menge: 38,000 m2

**Ausführungsbeschreibung 7 Ausführungsbeschreibung Arbeitsebene 2 Innenseite Monop**
*Ausführungsbeschreibung Arbeitsebene 2 Innenseite Monopteros*
ARBEITS- UND SCHUTZEBENEN MONOPTEROS INNENBEREICH
Für die Sanierungs- und Restaurierungsarbeiten im Bereich des Monopteros (turmartiges Abschlusstempelelement über der Rotunde auf dem Dach mit umgebender Säulenreihe und Abschlusskuppel) ist im Innenbereich des Monopteros zwischen den im Grundriss umlaufenden Außengerüstelementen eine Arbeitsebene direkt unter der Kuppel als Arbeitsebene und zur Aufnahme eines weiteren Raumgerüsts herzustellen.

Das Gerüst außerhalb des Monopteros besteht aus einem längenorientierten Standgerüst auf Lastverteilebene als umlaufender im Grundriss runder Gerüstring als Arbeits- und Schutzgerüst aus 14 Einzelgerüstfeldern mit 5 Gerüstlagen sowie der Arbeitsebene in Höhe der Gerüstlage 4.

Die Arbeitsebene in Gerüstlage 4 wird als Arbeitsebene 2 aufgebaut.
Die Ebene ist für eine Belastung Lastklasse 3 (2 kN/m2) auszulegen. Zusatzlasten aus einer fahrbaren Arbeitsbühne mit Abmessungen von ca. 1,50 x 2,50 m auf der Arbeitsebene 2 sind zu berücksichtigen. Auf dieser Arbeitsfläche des fahrbaren Arbeitsgerüsts wird die Innenseite der Kuppel bearbeitet.
Von der Ebene aus werden die Gesimse über den Monopterosstützen bearbeitet.

Die flächige Tragkonstruktion des Gehbelags der Ebene oberhalb der Systemträger erfolgt durch Systemelemente, die geeignet sein müssen, das weitere Raumgerüst aufzunehmen.

Der Zugang auf Arbeitsebene 2 erfolgt über die tiefer liegende Arbeitsebene 1. Da der gesamte Boden der Arbeitsebene 2 genutzt werden muss, ist eine Bodenklappe als Zugang vorzusehen, die befahren werden kann. Der Zugang erfolgt über einen Leiterzugang.

TRAGKONSTRUKTION
Die Ebene hat eine runde Grundfläche, begrenzt durch das Gesims des Monopteros, Die Ebene ist auf Systemgitterträgern aufzulegen, die Träger sind zwischen den Stützen durchzuführen und in den Einzelfeldern des Außengerüsts kraftschlüssig anzuschließen. Die zusätzlichen Lasten sind in der Statik des äußeren Arbeitsgerüsts zu berücksichtigen.
Die Abmessungen der Systemträger der Arbeitsebene 2 ergeben sich aus der vom AN aufzustellenden Gesamtstatik des Gerüsts.

**3.5.70 Tragkonstruktion Arbeitsebene 2 Systemgitterträger L 7,5-9m H bis 8m Aufbauen**
*** gemäß Ausführungsbeschreibung 7
Aufbauen Tragkonstruktion Arbeitsebenen in Gerüst,
aus Systemgitterträgern, Länge des überbrückten Zwischenraumes (Spannweite) über 7,5 bis 9 m, Höhe über Standfläche 8,00 m, über nichtbelastbarem Dach. Dimensionierung gemäß zu erstellender Statik des AN.
Aufteilung der Tragkonstruktion gemäß Werk- und Montageplanung des AN einschließlich der Befestigungselemente/Übergangselemente wie Rohre, Kupplungen und Gitterträgern zur Aufnahme und Befestigung des aufzulagernden Arbeitsgerüsts.

Abrechnung der Position nach Länge der eingebauten Systemträger/Gitterträger unabhängig von der Einzellänge.
Trägerlänge 6,50 bis ca. 9,00 m.
Menge: 42,000 m

**3.5.80 Systemgitterträger Arbeitsebene 2 Gebrauchsüberlassung**
Gebrauchsüberlassung zu Pos. 3.5.70 Tragkonstruktion Arbeitsebene 1 in Gerüst, aus Systemgitterträgern, Länge des überbrückten Zwischenraumes (Spannweite) über 7,5 bis 9 m, Höhe über Standfläche 6,00 m, über nichtbelastbarem Dach.
Positionsmenge = Produkt aus
42 m (Gebrauchsüberlassungsmenge)mal
(Gebrauchsüberlassungsmenge)
mal
32 Wochen
(Gebrauchsüberlassungsdauer)
Menge: 1344,000 mWo

**3.5.90 Systemgitterträger Arbeits-/Schutzebene 2 Abbauen**
Abbauen Systemgitterträger aus Pos. 3.5.70
Menge: 42,000 m

**3.5.100 Arbeitslage Arbeitsebene 2 aufbauen**
Arbeitslage für Arbeitsebene 2 auf Tragkonstruktion Systemgitterträger aufbauen, Herstellen mit Gerüstbelag gemäß Gerüstsystem, auf den Gerüstbelag wird ein zusätzlicher Schutzbelag aus Holzwerkstoffplatten aufgebracht, Beschreibung Zusatzbelag in getrennter Position.
Die Ebene ist für eine Belastung von 2 kN/m2 auszulegen.
Höhe der Arbeitslage über Standfläche ca. 8,00 m, über nichtbelastbarem Dach.
Arbeitsebene kreisförmig, Radius ca. 3,35 m.
In die Arbeitsebene ist eine Bodenluke als Zugang mit Leiteraufgang einzubauen
Menge: 35,000 m2

**3.5.110 Arbeitslage Arbeitsebene 2 Vorhalten**
Gebrauchsüberlassung zu Pos. 3.5.100
Positionsmenge = Produkt aus
35 m2 (Gebrauchsüberlassungsmenge)mal
(Gebrauchsüberlassungsmenge)
mal
32 Wochen
(Gebrauchsüberlassungsdauer)
Menge: 1120,000 m2Wo

**3.5.120 Arbeitslage Arbeitsebene 2 abbauen**
Arbeitslage für Arbeitsebene 2 aus Pos. 3.5.100
Abbauen
Menge: 35,000 m2

**3.5.130 Aufbauen Schutzabdeck. Bodenfläche Abdeck. Holzwerkstoffpl. D 14-20mm**
Aufbauen mit Rollgerüst befahrbare Schutzabdeckung der Gerüstfläche Arbeitsebene 2, zusätzliche Abdeckung aus Holzwerkstoffplatten, Dicke über 14 bis 20 mm, herstellen.
Im Bereich Arbeitsebene 2 wird auf die tragende Ebene aus Gerüstsystembauteilen ein zusätzlicher Schutzbelag aufgebracht. Der Schutzbelag ist auf eine Last von ca. 2,0 KN/m2 auszulegen. Die Abdeckplatten sind dicht zu stoßen und gegen Verrutschen zu sichern, z.B. Nut- und Federausbildung. Der Belag ist im Radius der Arbeitsebene dem Verlauf der Monopterosinnenseite anzupassen. Die Anpassung kann polygonartig erfolgen.
Radius ca. 3,35 m
Menge: 35,000 m2

**3.5.140 Gebrauchsüberlassung Schutzabdeck. Bodenfläche Bautenschutzmatte D 3mm Abdeck. Holzwerkstoffpl. D 14-20mm**
Gebrauchsüberlassung zu Pos. 3.5.130
Positionsmenge = Produkt aus
35 m2 (Gebrauchsüberlassungsmenge)mal
(Gebrauchsüberlassungsmenge)
mal
32 Wochen
(Gebrauchsüberlassungsdauer)
Menge: 1120,000 m2Wo

**3.5.150 Abbauen Schutzabdeck. Bodenfläche Abdeck. Holzwerkstoffpl. D 14-20mm**
Schutzabdeckung Arbeitsebene 2 in Pos. 3.5.130
Abbauen
Menge: 35,000 m2

**Ausführungsbeschreibung 8 Ausführungsbeschreibung fahrbare Arbeitsbühne auf Arbei**
*Ausführungsbeschreibung fahrbare Arbeitsbühne auf Arbeitsebene 2*
FAHRBARE ARBEITSBÜHNE ZUR BEARBEITUNG KUPPELINNENSEITE
Für die Sanierungs- und Restaurierungsarbeiten im Bereich der Kuppelinnenseite des Monopteros ist im Innenbereich des Monopteros eine fahrbare Arbeitsbühne vorgesehen.

Die Arbeitsebene in Gerüstlage 4 wird als Arbeitsebene 2 aufgebaut, auf der die fahrbare Arbeitsbühne aufgestellt wird.
Die Arbeitsbühne ist für eine Belastung Lastklasse 3 (2 kN/m2) auszulegen.
Das Einbringen der Arbeitsbühne erfolgt über Arbeitsebene 1 durch die Bodenöffnung in Arbeitsebene 2, auf der die fahrbare Arbeitsbühne aufzubauen ist. Die Arbeitsbühne wird im Rahmen der Errichtung des restlichen Gerüsts eingebracht.
Genutzt wird die Arbeitsbühne durch Natursteinrestauratoren, Stuckateure und Maler.
Mindestabmessungen der Arbeitsbühne 1,50 x 2,50 m.
Höhe der Arbeitsplattform ca. 3,00 m über Standfläche.

**3.5.160 Aufbauen fahrbare Arbeitsbühne 2kN/m2 L 2,5 m B 1,5 m H 2-3m**
*** gemäß Ausführungsbeschreibung 8
STLB-Bau 2025-10 001
Aufbauen fahrbare Arbeitsbühne DIN EN 1004-1, Lastklasse 3 (2 kN/m2),
Länge Gerüst/-bauteil '2.5' m,
Breite Gerüst/-bauteil '1.5' m, Höhe der Arbeitsplattform über 2 bis 3 m, im Freien.
Menge: 1,000 St
Leistungsbereichkatalog: 001

**3.5.170 Gebrauchsüberlassung fahrbare Arbeitsbühne 2kN/m2 L 2,5 m B 1,5 m H 2-3m**
STLB-Bau 2025-10 001
Gebrauchsüberlassung für fahrbare Arbeitsbühne DIN EN 1004-1,
Positionsmenge = Produkt aus '1 Stück'
(Gebrauchsüberlassungsmenge)
mal '32 Wochen'
(Gebrauchsüberlassungsdauer)
Lastklasse 3 (2 kN/m2),
Länge Gerüst/-bauteil '2.5' m,
Breite Gerüst/-bauteil '1.5' m, Höhe der Arbeitsplattform über 2 bis 3 m, im Freien.
Menge: 32,000 StWo
Leistungsbereichkatalog: 001

**3.5.180 Abbauen fahrbare Arbeitsbühne 2kN/m2 L 2,5 m B 1,5 m H 2-3m**
STLB-Bau 2025-10 001
Abbauen fahrbare Arbeitsbühne DIN EN 1004-1, Lastklasse 3 (2 kN/m2),
Länge Gerüst/-bauteil '2.5' m,
Breite Gerüst/-bauteil '1.5' m, Höhe der Arbeitsplattform über 2 bis 3 m, im Freien.
Menge: 1,000 St
Leistungsbereichkatalog: 001

#### Titel 3.6 Materialtransport

**3.6.10 Schwenkarmaufzug Förder-H 12 m Traglast 2 kN aufbauen**
Schwenkarmaufzug mit Zugseil, Drallfänger und Lasthaken für ca 12 m Förderhöhe, Belastung bis 2 kN, Befestigung am Arbeits- und Schutzgerüst, aufbauen, die Entladung muss auch auf der obersten Arbeitsplattform möglich sein.
Menge: 1,000 St

**3.6.20 Gebrauchsüberlassung Schwenkarmaufzug Förder-H 12 m Traglast 2 kN**
Gebrauchsüberlassung Schwenkarmaufzug Pos. 3.6.10
Positionsmenge = Produkt aus 1
(Gebrauchsüberlassungsmenge)
mal 32
(Gebrauchsüberlassungsdauer).
Menge: 32,000 StWo

**3.6.30 Schwenkarmaufzug Förder-H 12 m Traglast 2 kN abbauen**
Schwenkarmaufzug Pos. 3.6.10
Abbauen
Menge: 1,000 St

#### Titel 3.7 Reinigung Gerüstflächen vor Abbau

**Ausführungsbeschreibung 9 Reinigung Schutzbeläge Arbeitsebenen vor Abbau Gerüste**
*Reinigung Schutzbeläge Arbeitsebenen vor Abbau Gerüste*
Reinigung Schutzbeläge Arbeitsebenen

Sämtliche fertigen Oberflächen, Bauteile und Zierelemente des Monopteros mit Oberlicht, werden während der Bauzeit gegen Beschädigungen und Verschmutzungen wirksam geschützt.

Vor Abbau der Arbeitsebenen und Gerüste sind sämtliche Gerüstoberflächen und Oberflächen der Arbeitsebenen sorgfältig und ausschließlich durch Absaugen zu reinigen.
Das Abkehren ist ausdrücklich untersagt, da sich das Glasoberlicht über der Rotunde zu diesem Zeitpunkt im fertigen Zustand befindet und jegliche Staubentwicklung zu vermeiden ist.
Es ist sicherzustellen, dass während der Reinigungsarbeiten keinerlei Verunreinigungen an den Bauteilen des Monopteros und Oberlicht an den restlichen Bauteilen entstehen.

**3.7.10 Böden der Arbeitsebenen und Gerüstbeläge, vor Abbau reinigen durch Absaugen**
*** gemäß Ausführungsbeschreibung 9
Böden der Arbeitsebenen und Gerüstbeläge, reinigen vor Abbau des Gerüsts, ebenenweise von oben nach unten, Reinigung von leichter Verschmutzung durch Mörtelreste und Ähnlichem, Absaugen der Beläge, Abfegen ist untersagt, aufgenommene Stoffe zur Entsorgung sortieren, sammeln, im Behälter des AN lagern, Behältergröße über 5 bis 7 m3, auf der Baustelle bereitstellen, Entsorgung wird gesondert vergütet.
Abfall ist nicht gefährlich, nicht schadstoffbelastet.
Menge: 300,000 m2

### Abschnitt 4 STUNDENLOHNARBEITEN

#### Titel 4.1 Stundenlohnarbeiten

**4.1.10 Monteur/-in sämtliche Kosten/Zuschläge**
STLB-Bau 2025-10 091
Stundenlohnarbeiten durch Monteur/-in
der Verrechnungssatz für die jeweilige Arbeitskraft umfasst sämtliche Aufwendungen wie Lohn- und Gehaltskosten, Lohn- und Gehaltsnebenkosten, Zuschläge, lohngebundene und lohnabhängige Kosten, sonstige Sozialkosten, Gemeinkosten, Wagnis und Gewinn.
Menge: 12,000 h
Leistungsbereichkatalog: 091

**4.1.20 Bauhelfer/-in sämtliche Kosten/Zuschläge**
STLB-Bau 2025-10 091
Stundenlohnarbeiten durch Bauhelfer/-in
der Verrechnungssatz für die jeweilige Arbeitskraft umfasst sämtliche Aufwendungen wie Lohn- und Gehaltskosten, Lohn- und Gehaltsnebenkosten, Zuschläge, lohngebundene und lohnabhängige Kosten, sonstige Sozialkosten, Gemeinkosten, Wagnis und Gewinn.
Menge: 12,000 h
Leistungsbereichkatalog: 091
